# Umbau und energ. Sanierung Stadtteiltreff Klinke
Angebotsaufforderung (GAEB DA XML 3.1, DA83)
Projekt: DLZ_3...
Währung: EUR
Vergabeart: Öffentliche Ausschreibung
Eröffnung: 17.03.2026
Ende der Zuschlagsfrist: 30.04.2026
Abgabeort: digital: Vergbemarktplatz BRB; ;
Ausführungsbeginn: 01.05.2026
Ausführungsende: 30.09.2026
Erstellt mit: GXML Toolbox V3.1 R20080128, ORCA AVA (Standard und Professional) 16.00.000.05, 17.02.2026

## 01 LOS_4 Bauhauptarbeiten
EP-Anteile: Material; Lohn

### Titel 00 Vortexte

*Hinweis: Baubeschreibung*
Bei der geplanten Baumaßnahme handelt es sich um den Umbau und die energetische Sanierung eines ehemaligen Baubüros, das in den 50iger Jahren zur Herstellung der Wohnanlagen am Klinkengrund errichtet wurde.
Das auf städtischem Grundstück (Gemarkung Belzig, Flur 007, Flurstück 331/33) errichtete Gebäude befindet sich im Eigentum der Stadt Bad Belzig und wird durch diese bewirtschaftet.

Das Gebäude ist 1-geschossig, hat ein mit Trapezblechtafeln gedecktes Satteldach (mit Brettschichtbindern) neueren Datums und ist voll unterkellert, auch wenn mehr als die Hälfte als Kriechkeller hergestellt wurde und nur sehr eingeschränkt begehbar ist.

Die Außenwände sind aus Hohllochziegelmauerwerk gemauert, die Kellerdecke ist eine Rippendecke mit Betonsteinen (sog. FR- bzw. FB-Decke). Es ist davon auszugehen, dass die Erdgeschossdecke baugleich hergestellt wurde, teilweise mit Stahlbetonstützen und Unterzügen.
Der Erdgeschossboden ist wahrscheinlich mit einer Estrichschicht versehen, auf der unterschiedliche Beläge verlegt worden sind.

Das Gebäude hat eine dreiteilige Nutzung mit jeweils eigenen, barrierefreien Zugängen.

Das Haus weist einen erheblichen Sanierungsstau auf, 2016 konnten bisher lediglich 3 WCs (Herren, Damen und barrierefreies WC) saniert werden.

Das Gebäude soll umfassend energetisch saniert werden und gemäß den nutzungsspezifischen Anforderungen optimiert; dazu hat es im Vorfeld eine intensive Auseinandersetzung mit den jetzigen / künftigen Nutzern gegeben.
Es werden zwei Anbauten aus Holz an das Gebäude gesetzt: auf der linken Seite ein halboffener Gebäudekörper, der als Müll- und Fahrradunterstand für alle Nutzer und Besucher dienen soll, auf der rechten Seite ein geschlossener Baukörper (Holzbau mit Holzfaserdämmung), der als Lager und Kühlung der "Tafel e.V." dient. Hier wird es einen eigenen Zugang mit einer 2-flügeligen Tür zur Anlieferung geben.
Beide neuen Gebäudeteile sollen eine horizontale Holzschalung aus Lerche erhalten.
Der linke halboffene Anbau wird auf Fundamenten errichtet und erhält einen Belag, wie die Zuwegung der Außenanlagen (versickerungsfähiger Belag hellip;).
Der rechte Anbau erhält eine Betonsohle auf Streifenfundamenten und den gleichen Belag wie die Nutzungseinheit der Tafel e.V..

Im Inneren des Gebäudes bekommt der Jugendbereich im hinteren Bereich zur Gartenseite ein barrierefreies WC mit Vorraum und Ausgussbecken, das große Fenster wird dazu geteilt.
Der verbleibende Teil wird als weiterer Aufenthaltsraum und Teeküche dienen. Von dort aus gibt es einen 2. Rettungsweg nach draußen.

Die Räume des Quartiersmanagement werden neu angeordnet und aufgeteilt; für den Abriss der Innenwände sind statische Verstärkungen notwendig.
Die vorderen beiden Räume werden miteinander verbunden, um so einer variableren Nutzung zu dienen und auch als Mehrzweckraum (im wahrsten Sinne des Wortes) zu Verfügung zu stehen; die Fenster zur Straßenseite / neu gestalteter Vorplatz werden bodentief hergestellt (Licht, Sonne, Offenheit, Durchlässigkeit, etc.), das Büro wird separiert und ist bei Nutzung durch andere Akteure, abschließbar.
Das neu geschaffene Lager / Abstellraum soll mit spindähnlichen, abschließbaren Einbauten versehen werden, um unterschiedlichen Nutzerinnen, als Aufbewahrungsort persönlicher Dinge und Materialien, etc. zu dienen. Zur Belichtung werden hier Oberlichter in die Türen eingebaut werden, so dass bei geschlossenen Türen auch ein kleiner Rückzugsort entstehen kann.
Die beiden großen Flügeltüren schaffen geöffnet eine großzügige Verbindung zum Mehrzweckraum und ermöglichen auch die Raumnutzung einer großen Besucherzahl.

Bei den bereits sanierten Sanitärräumen erhält das fensterlose WC 3 ein Fenster. Eine Sanitäreinheit wird abgetrennt und der Tafel e.V. zugeordnet auch hier wird ein Ausgussbecken installiert (Auflage Hygiene).

Bei der Tafel e.V. werden die Funktionsabläufe optimiert und die Anlieferung / Ausgabe separiert.
Auch hier wird ein Sozialraum für die Mitarbeiter geschaffen, welcher künftig über ein zusätzliches Handwaschbecken verfügt (Auflage Hygiene).

Die gesamte Gebäudehülle wird energetisch auf den neuesten Stand gebracht; bei den Außenwänden mit einem Wärmedämmverbundsystem (aus Holzfaserdämmung).
Die oberste Geschossdecke wird von oben zusätzlich im Dachraum gedämmt (Holzfaserdämmung), der Erdgeschossboden erhält eine Geschossdeckendämmung von unten, d.h. unterseitig der Kellerdecke.
Die gesamten Fußbodenbeläge werden der Nutzung entsprechend entweder ein Eichen Industrieparkett oder einen Linoleumboden erhalten, Fußleisten aus Holz.

Neue Holzfenster aus Lerchenholz mit einer 3-Fachverglasung runden das Paket ab. Die jetzigen unfreundlichen und unschönen Vergitterungen der Fenster werden durch einen hochwertigen Einbruchschutz innerhalb der neuen Fensteranlage ersetzt.
Auch im Innenbereich werden Holztüren (teilweise verglast), ein stark strapazierfähiges Industrieparkett sowie Akustikpaneele eine freundliche und warme Atmosphäre schaffen; alle Wandoberflächen werden bearbeitet und in das Gesamtfarbkonzept mit einbezogen, Teilbereiche werden gemäß Auflagen aus der Baugenehmigung bspw. rutschhemmend hergestellt.

Die Beheizung wird weiterhin über die Versorgung der Stadtwerke mit Fernwärme betrieben, die Installation einschließlich der Hausanschlussstation wird angepasst und erneuert. Es ist vorgesehen, dass gesamte Gebäude mit einer Fußbodenheizung zu erwärmen, die bereits 2016 sanierten Bäder behalten ihre Radiatoren Heizkörper.
Die Elektroinstallation wird den nutzerspezifischen Anforderungen gemäß erneuert.
Auf dem Dach wird südseitig eine PV-Anlage errichtet.

Der von den Landschaftsarchitekten AGU I Goldmann Landschaftsarchitektur gedachte neue Vorplatz mit Sitzgelegenheiten und viel "grün" und neuer Strukturierung des Außenbereichs (vor allem Vermeidung des Vorplatzes als Parkplatznutzung) wird ein weiterer Baustein der Umwandlung hin zu einer offeneren und freundlicheren Erscheinung der Gesamtanlage.

*Hinweis: Baustellensituation*
Das Bauvorhaben liegt im sogenannten Klinkengrund Bad Belzig.
Die Zu- und Ausfahrt für Bau- und Lieferfahrzeuge zur Baustelle erfolgt über die Hans-Marchwitza-Straße;
wegen der geringen Straßenbreite kann daher die Erschließung mit großen Fahrzeugen eingeschränkt sein.

Das Bauvorhaben liegt in einem Wohngebiet; auf die Anwohner ist hinsichtlich Lärm- und Schmutzbelästigung Rücksicht zu nehmen. Das Parken für Baustellenfahrzeuge
ist nur unzureichend gesichert und erfolgt in Eigenverantwortung des AN.

Verschmutzungen der Strasse sind zu minimieren und täglich zu entfernen, bzw. die Strasse zu reinigen.

Der Auftragnehmer verpflichtet sich, an den wöchentlich stattfindenden Bauberatungen teilzunhemen.
Kernarbeitszeit ist montags bis freitags von 07.00 bis 16.00 Uhr. Andere Arbeitszeiten bedürfen der Absprache mit der Bauleitung.
Die Baustelle ist arbeitstäglich aufzuräumen und zu jeden Freitag besenrein auszufegen.

Es ist darauf zu achten, dass zum Feierabend der Bauzaun / die Baustelle verschlossen ist.

Die hier beschriebenen Parameter/ Einschränkungen können preisbildend sein und sind deshalb in die Einheitspreise mit einzurechnen, eine gesonderte Vergütung ist ausgeschlossen.

*Hinweis: Allgemeine Vertragsbedingungen*
Vertragsgrundlage ist die VOB Ausgabe 2019 in allen Teilen. Die angegeben Paragraphen beziehen sich auf die allgemeinen Vertragsbedingungen für die Ausführung von Bauleistungen V0B/B.

1. Ausführung (sect;4)
Auf der Baustelle stehen Lagerflächen in Absprache mit der Bauleitung zur Verfügung. Eigenmächtiges Belegen von Räumen als Lagerflächen oder Pausenräumen ist untersagt!!!

Ein Bauwasseranschluss und Baustromanschluss,sowie die Bautoilette werden gestellt.

Die Kosten in Höhe von 0,95% der Brutto-Auftragssumme werden auf die am Bau beteiligten Firmen umgelegt. Die Gesamtsumme wird bei der Schlussrechnung abgezogen.

2. Ausführungsfristen (sect;5)
Angabe gemäß beigefügtem Bauzeitenplan.

3. Abrechnung (sect; 14)
Die Rechnungen sind dem Architekten per Email zuzusenden, erforderliche Aufmaße sind mindestens 3 Tage vor Rechnungsstellung zuzusenden.

Zahlung nach Bautenstand, Abrechnung nach Aufmass, positionsweise, kumulativ.

4. Sicherheitsleistung (sect;17)
Als Sicherheitseinbehalt für die Vertragserfüllung werden dem Auftragnehmer 5% der Brutto-Abrechnungssumme (incl. Nachträge) von den Abschlagsrechnungen und 3% von der Schlußrechnung einbehalten.
Nach Erhalt der Schlußzahlung und Erfüllung aller bis dahin erhobenen Ansprüche kann die einbehaltene Summe durch die Stellung einer Gewährleistungsbürgschaft in Höhe von 3% der Brutto-Abrechnungssumme (incl. Nachträge) ausgezahlt werden.
Die Bürgschaftsurkunde muss unbefristet sein und kann erst nach Ablauf der Gewährleistungsfrist zurück verlangt werden.

5. Versicherungen
Vom Auftraggeber wird eine Bauwesenversicherung abgeschlossen. Die Kosten in Höhe von 0,25% der Brutto-Auftragssumme werden auf die am Bau beteiligten Firmen umgelegt. Die Gesamtsumme wird bei der Schlussrechnung abgezogen.

Vom Auftragnehmer sind folgende Versicherungen nachzuweisen:
- Haftpflicht, Deckungssumme mindestens 250.000,-- euro;
- Personenschäden, Deckungssumme mind. 1.000.000,-- euro;

6. Sonstiges
Der Auftraggeber hält sich vor, Einzelpositionen und Teilleistungen aus Kostengründen (Budgetobergrenze) nicht ausführen zu lassen - die Gesamtkalkulation der Einzelpreise darf dadurch nicht beeinträchtigt werden, bzw. wird eine Nachkalkulation mit Preiserhöhung nicht anerkannt.

*Hinweis: Planliste*
Planliste

Architekt:
- Lageplan - M. 1:200_29.01.2026
- KG - M.1:100_03.11.2025
- EG - M.1:100_14.11.2025
- Schnitte - M.1:100_21.10.2025
- Ansichten - M.1:100_29.01.2026
- Dachaufsicht - M.1:100_21.10.2025

Details D_01 bis D_13 - M. 1:10 vom 22.10.2025

Terminplan Bauablauf vom 29.01.2026

Statik:
- Statische Berechnung vom 30.10.2025 (60 Seiten)
- Positionspläne vom 30.10.2025 (3 Pläne)
- Tragwerksplanung Detailsammlung vom 30.10.2025 (5 Seiten)
- Schal- und Bewehrungpläne vom 05./11.11.2025 (3 Pläne)
- Stahllisten  10.11.2025 (3)

*Hinweis: Vorbemerkungen ArbeitsstättenVerordnung*
Es wird darauf hingewiesen, dass alle notwendigen Vorkehrungen, etc. getroffen werden müssen, um die Einhaltung der neuen Richtlinien zur Arbeitsstättenverordnung, die auch auf Baustellen anzuwenden sind, einzuhalten. Schwerpunkte sind hier:
- ASR A1.8 Verkehrswege
- ASR A2.1 Schutz vor Absturz und herabfallenden Gegenständen
- ASR A2.2 Maßnahmen gegen Brände
- ASR A3.5 Raumtemperaturen
- ASR A4.2 Pausen- und Bereitschaftsräume

Diese Leistungen sind vom AN zu erbringen und sind in die Einheitspreise mit einzurechnen und werden nicht gesondert vergütet, bzw. vom Auftraggeber erbracht/ gestellt!

*Hinweis: Erschwerniszulage KG*
Das Kellergeschoss hat nur eine lichte Raumhöhe von 1,25 - 1,65m - bitte diesen Umstand bei der Preisermittlung für alle Arbeiten im KG berücksichtigen!!!

Mehrkosten für diese Erschwernis müssen bei der Preiskalkulation für die Ausführung der Arbeiten im Kellergeschoss mit in den Einheitspreisen berücksichtigt werden.
Eine spätere Geltungmachung für Mehrkosten, die in diesem Zusammenhang entstanden sind, ist damit ausgeschlossen!

### Titel 01 Baustelleneinrichtung

**01.1 Beweissicherungsverfahren an vorhandenen Oberflächen**
Vor Baubeginn ist im Beisein des AG durch den AN eine
Dokumentation des baulichen Zustandes der Straßen- und
Gehwegflächen, sowie sonstiger durch die Baudurchführung beanspruchten Flächen, und Bord- und Gossenanlagen durchzuführen.
Das Beweissicherungsverfahren ist wie folgt durchzuführen:
Die Oberflächen sind zu fotografieren. Die Schäden sind
vor Ort einzustationieren und zu kennzeichnen, sowie in
einen Lageplan (M 1:250) einzutragen.
Die Dokumentation ist vor Baubeginn dem Auftraggeber in
2-facher Ausfertigung zu übergeben.
Die Vergütung für die Durchführung des
Beweissicherungsverfahrens erfolgt pauschal.
Menge: 1,000 Psch

**01.2 Baustelleneinrichtung**
Baustelleneinrichtung für sämtliche Arbeiten des AN.
Dies umfaßt sämtliche für die eigene Leistung
erforderlichen Maschinen, Hebezeuge, Geräte, Schutz- und Arbeitsgerüste, sofern nicht gesondert beschrieben, entsprechend VOB/C 18299ff.
Schutzgerüste sind so anzubringen, daß nachfolgende Arbeiten nicht behindert werden, keine Schäden an angrenzenden Bauteilen enstehen können und keine Umbaumaßnahmen für nachfolgende Gewerke erforderlich werden (z.B. Schutzgeländer an Deckenrändern, an Balkonen, bodentiefen Fensteröffnungen, Treppenläufe und Treppenpodeste) sind bis zum Ende der Bauzeit zur Verfügung zu stellen und keine Umbaumaßnahmen für nachfolgende Gewerke erforderlich werden.

Bauseits steht kein Kran oder sonstiges Hebezeug zur Verfügung. Der vorhandene Baustromanschluss hat eine Leistung von max. 32 A. Diese maximale Anschlussleistung ist bei der Wahl der Krangröße zu beachten. Diese Leistung beinhaltet - Anfahrt, Montage, Einrichten, Abfahrt, Demontage, etc.

Die gültigen Unfallverhütungs- und
Arbeitssicherheitsvorschriften sind zu beachten.

Aufstellen von Containern, Lagerflächen etc. nur in Absprache mit der Bauleitung.

Schuttmaterial kann nicht gelagert werden und ist umgehend vom AN zu entsorgen.
Sollte die die Aufstellung eines Schuttcontainers notwendig sein, so sind alle in diesem Zusammenhang stehenden Leistungen (Genehmigung, Verkehrsschilder, etc.) vom AN zu erbringen.

Dadurch entstehende Kosten sind in der Baustelleneinrichtung pauschal mit einzurechnen und werden nicht gesondert vergütet.

Baustelleneinrichtung wie beschrieben vorhalten
Menge: 1,000 Psch

**01.3 Baumschutz**
Schutz der vorhandenen Bäume mit geeigneten Maßnahmen, wie z.B senkrechte Bretter und umlaufende "flexible Abstandsrohre";
vorhalten über die gesamte Bauzeit und Rückbau mit Abtransport / Entsorgung
Menge: 1,000 Stk

**01.4 Auspflocken Aushubfelder**
Einmessung der Eckpunkte des Aushubfeldes und auspflocken.
Dem AN werden seitens eines von AG bestellten Vermessers feste Achspunkte zu einer Achse pro Achsrichtung, sowie ein fester Höhenreferenzpunkt auf dem Grundstück übergeben.
Menge: 1,000 psch

**01.5 Einmessarbeiten Achsen, Schnurgerüst**
Einmessarbeiten der Anbauten, Schnurgerüst durch Dielen und Pflöcke in standfester Ausführung,
Abbau und Befestigung ist einzurechnen.

Die Terminierung des Vermessers und das Einholen der Daten sind in den EP einzukalkulieren.
Menge: 1,000 psch

**01.6 Meterrisse**
Meterrisse
nach Anweisung Bauleitung anbringen
und durch Plaketten dauerhaft kennzeichnen.
Die Genauigkeit beträgt +/-1,0mm.
Menge: 4,000 Stk

**01.7 Bautoilette**
Toilettenkabine Standard (Baustellen-WC),
Mietpreis inkl. wöchentlichem Service

- Anlieferung und Abholung der Kabine mit Endreinigung
- Bestückung mit Toilettenpapier und Beckensteinen
- Turnusgemäße Entsorgung und Reingung der Kabine
- Fachgerechte Entsorgung der Abwasser in der
  Kläranlage mit Nachweisen
- Beheizung (nach Wetterlage)
- Haftungsbefreiung gegen Diebstahl, Feuer und Vandalismus

Grundstandzeit: 24 Wochen
Menge: 1,000 Psch

**01.8 Bautoilette Verlängerungsvorhaltung**
Verlängerungsvorhaltung zur Grundstandzeit
Menge: 1,000 Wo

**01.9 Bauzaun**
Bauzaun zur Sicherung der Baustelle,
aus Einzelelementen, mit verzinkten Stahlrohrrahmen und Vergitterung, mit Standfüßen,
Zaunoberkante über Geländeoberkante mind. 2,0 m, Sicherheitskennzeichnung gem. UVV aufstellen,
mit einem Zufahrsttor (Breite: 3,00 m) und mit einen verschliessbaren Vorhängeschloss versehen,
vorhalten über die gesamte Bauzeit, ggf. umstellen nach Angabe Bauleitung und nach Fertigstellung der Gesamtbaumassnahme räumen.

Grundstandzeit: 9 Monate
Menge: 136,000 m

**01.10 Bauzaun Verlängerungsvorhaltung**
Verlängerung der Grundstandzeit
Menge: 1,000 Wo

**01.11 Zulage für Sichtschutznetz Bauzaun**
Mesh als Sichtschutz an Bauzaun flatterfrei montieren
Menge: 190,000 m

**01.12 Bauwasseranschluß herstellen und vorhalten**
Es ist ein Bauwasseranschluss von der bestehenden Entnahmestelle "Überflurhydrant" herzustellen und vorzuhalten.
Die erforderliche Anschlussarmatur mit Zähler kann bei den Stadtwerken ausgeliehen werden. Sie muss morgens an- und abends abgebaut werden
Bauwasser ist den Nachfolgegewerken zur Verfügung zu stellen.
Winterschutzmaßnahmen sind einzukalkulieren.

Bauwasseranschluss einschl. Zählereinrichtung ist herzustellen und und für die Grundeinsatzvorhaltedauer vorhalten.

Vorhaltedauer Grundstandzeit 6 Monate
Menge: 1,000 Psch

**01.13 Bauwasseranschluss Verlängerungsvorhaltung**
Verlängerung der Grundstandzeit

pro Monat
Menge: 1,000 Mt

**01.14 Bautüren**
Sicherungsmaßnahmen:
Das Bauwerk mit abschliessbaren Bautüren sichern, inkl. notwendige Umbaumaßnahmen, die sich durch den Baufortschritt ergeben könnten.
Menge: 3,000 Stk

**01.15 Sicherungsmaßnahmen**
Sicherungsmaßnahmen, die im Zuge der Erdarbeiten enstehen können, um die Unfallverhütungsvorschriften und Arbeitschutzrichtlineien einzuhalten, inkl. notwendige Umbaumaßnahmen, die sich durch den Baufortschritt ergeben könnten.
Menge: 1,000 Psch

**01.16 Bautafel komplett**
Sturm- und feuchtebeständige Bautafel aus weiss durchgefärbtem Kunststoff, incl. Unterkonstruktion und Fundamenten komplett aufstellen, vorhalten, entfernen, Gelände wiederherstellen und planieren,
wie folgt:

Abmessungen: b/h = 3,00 / 2,00 m
Vorhaltedauer : 15 Monate

Lackierung/ Farben nach Angabe,
einschliesslich Objektbezeichnung/Gebäudedarstellung und Logos, Namen, Anschriften, Telefonnummern für alle Baubeteiligten auf Einzelschildern.

Vorgabe der graphischen Gestaltung durch den Architekten / Vergabestellen
Menge: 1,000 Stk

**01.17 Bodengutachten**
Erstellung eines Bodengutachtens durch einen Fachingenieur zur Erkundung des Baugrundes durch Kleinbohrungen zur Bestimmung der Tragfähigkeit des Bodens im Bereich des neuen Anbaus.

Anzahl der Kleinbohrungen nach Erfordernissen.

Das Bodengutachten ist vor Beginn der Ausführung dem Architekten / Bauherren vorzulegen.
Menge: 1,000 Stk

### Titel 02 Erdarbeiten

#### Gliederung 02.1 Abbruch/ Entsorgung Außenanlagen

**02.1.1 Abbruch/ Entsorgung diverser Betonteile**
Abbruch diverser Betonteile, wie Borde, Platten, Bordsteine,etc., unterschiedlicher Abmessungen- in Betonbettung und/ oder Sandbett, ausbauen und ordnungsgemäß entsorgen, einschl. der erforderlichen Erd- und Abbrucharbeiten.
Der Abbruch geht in das Eigentum des AN über.

Abbruchsort: Längs- und Stirnseiten der Fassade
Menge: 100,000 m

**02.1.2 Abbruch / Aufnahme Betonsteinpflaster**
Abbrucharbeiten/ Aufname des Betonsteinpflasters unterschiedlicher Formate mit Unterbau, bis zu einer Stärke von 10cm, etc.

Der Schutt geht in das Eigentum des AN über und ist fachgerecht zu entsorgen.
Menge: 50,000 m²

**02.1.3 Abbruch Eingangspodest**
Abbruch Eingangspodest aus Beton- in Betonbettung und/ oder Sandbett, ausbauen und ordnungsgemäß entsorgen, einschl. der erforderlichen Erd- und Abbrucharbeiten.
Der Abbruch geht in das Eigentum des AN über.

Masze: ca. 1,00 x 1,00m
Menge: 1,000 Stk

**02.1.4 Abbruch Kellerlichtschacht**
Abbruch Kellerlichtschacht mit Stahlrost in Betonbettung und/ oder Sandbett, ausbauen und ordnungsgemäß entsorgen, einschl. der erforderlichen Erd- und Abbrucharbeiten.
Der Abbruch geht in das Eigentum des AN über.

Masze: ca. 1,20 x 0,80m
Menge: 1,000 Stk

**02.1.5 Abrissarbeiten Kellerabgang /-treppe**
Abrissarbeiten Kellerabgang aus Ziegelmauerwerk mit Kelleraußentreppe und Podest unten,
bestehend aus Mauerwerksstufen, Mauerwerk, Putz, etc. sowie ggf. Fundamente im Erdreich.
Abriss vollständig bis ins Erdreich inkl. aller erforderlichen Nebenarbeiten, etc. und fachgerecht entsorgen.

Der Ausbau hat möglichst zerstörungsfrei zu erfolgen,
Beschädigungen sind zu vermeiden.

Treppe 7 Steigungen
Masze ca.: 1,20 x 5,20 x 1,75m (BxLxH), o. Fundamente
Tiefe: bis 2,00m

Abrechnung nach m² projizierter Fläche
Menge: 19,200 m²

**02.1.6 Ausbau Infokasten im Außenbereich**
Ausbau des Infoschaukastens aus Metall, inkl. der Betonfundamenete im Erdreich.
Die Fundamente sind vorsichtig abzubrechen, der Metallschaukasten ist zur Wiederverwendung nach Angabe BL zu lagern.
Menge: 1,000 Psch

**02.1.7 Sträucher roden, m. Wurzelst. entsorgen, Höhe bis 1,50 m**
Sträucher jeder Art mit Wurzelwerk roden.
Abgerechnet wird die Fläche in 1 m Höhe über dem Erdboden, bei niedrigeren Hecken die größte Ausdehnung.
Mittlere Höhe bis 1,50 m.
Wurzelstöcke und Schlagabraum fachgerecht entsorgen.
Menge: 10,000 m2

**02.1.8 Umsetzen Findlinge**
vorsichtiges Umsetzen der vorhandenen Findlinge unterschiedlicher Grössen (bis zu max. 100kg), und zur Wiederverwendung nach Angabe BL lagern.
Menge: 20,000 Stk

#### Gliederung 02.2 Bodenaushub / Verfüllung

*Hinweis: ZTV - Erdarbeiten*
Vorbemerkungen:
Die Erdarbeiten -Bodenaushub- zur Herstellung der Punkt- und Streifenfundamente, sowie der Aushub entlang des Gebäudes, kann nur in Teilabschnitten erfolgen um die Standsicherheit des Gebäudes nicht zu gefährden.
Bei der Ausführung der Arbeiten wird es Überschneidungen mit anderen Gewerken (z.B. Sanitär, Elektro, etc.) geben. Diese sind einvernehmlich zu führen. Diese Umstände sind in die EP's mit einzurechnen und werden nicht gesondert vergütet.

Für den Bodenaushub notwendige Abstützungen, Abfangungen, etc. und deren Umbau sind in die EP mit einzurechnen und werden nicht gesondert vergütet.

Die gültigen Unfallverhütungs- und Arbeitssicherheitsvorschriften sind zu beachten.

Das Angebot versteht sich incl. aller Nebenleistungen.

Vor Beginn der Erdarbeiten sind grundsätzlich Ermittlungen über die Lage der Versorgungsleitungen und Fremdlasten durchzuführen - es wird ein grober Leitungsplan zur Verfügung gestellt.

Erdwände sind so abzuböschen, dass Beschäftigte nicht durch Abrutschen von Erdmassen gefährdert werden können. Dabei sind alle Einflüsse zu berücksichtigen, die die Standfestigkeit des Bodens beeinträchtigen können.

Für die im Gebäudebereich erforderliche Auffüllungen sind verdichtungsfähige Erden, lagenweise verdichtet, einzubauen. Durch die Verdichtungsarbeit ist eine mindestens mitteldichte Lagerung (vglw. Verdichtungsgrad DPr>98 %) zu gewährleisten.

Aushubmaterial wird, wenn nicht anders beschrieben, Eigentum des AN und ist einer Verwertung nach Wahl des AN zuführen.

Die mengenmässigen Überschneidigen der Positionen Aushub Gebäude Außenwände und Rohrgrabenaushub für Schmutzwasser- und Regenwasserleitungen sind bei der Abrechnung zu berücksichtigen, dopplete Abrechnung ist unzulässig!

**02.2.1 Mutterboden/ Oberboden LAGA Z0**
Mutterboden/ Oberboden LAGA Z0 einschließlich leicht verrottbarer Pflanzendecke oder Deckschichten ohne Bindemittel (Gehwege) innerhalb des Baugeländes abtragen und seitlich nach Angabe Bauleitung lagern,

in einer mittleren Dicke von 30 - 40 cm,

Enthalten ist das Räumen des Geländes von leichtem Schutt und Unrat, wie Steinen und Müll, incl. Entsorgung des aufgenommenen Materials.
Menge: 340,200 m³

**02.2.2 Aushubarbeiten Streifen-/ Punktfundamente**
Aushubarbeiten der Streifen-/ Punktfundamente, teilweise an der Hauswand Bestand bis auf die Gründungstiefe der Kellerwände/ -fundamente, bis zur neuen Gründungsebene, nach Angabe Statik, Bkl. 3-5, eben planiert.
Um Beschädigungen zu vermeiden, ggf. Handaushub am Bestandsgebäude (siehe Extraposition)
Aushubmaterial wird nach Angabe Bauleitung seitlich auf dem Grundstück gelagert (Transportweg i.M 30m.), und nach Herstellung der Streifenfundamente teilweise wieder verfüllt.
Menge: 7,000 m³

**02.2.3 Aushub Erdreich Sohle / Kellerschacht**
Aushub des Bodens im Bereich des Schachtes KG und der Sohlplatte, teilweise an der Hauswand Bestand bis auf die Gründungstiefe der Kellerwände, bis zur neuen Gründungsebene, nach Angabe Statik, Bkl. 3-5, eben planiert.
Um Beschädigungen zu vermeiden, ggf. Handaushub am Bestandsgebäude.
Das Aushubmaterial verbleibt auf dem Grundstück, nach Anweisung Bauleitung, Transportweg i.M 30m.
Menge: 14,700 m³

**02.2.4 Aushub Erdreich Außenwände**
Aushub des Bodensim Bereich der Außenwände zum Anbringen einer vertikalen Abdichtung und einer Kiesel-Drainage, Bkl. 3-5, , unten eben planiert,
ca. 1,00m breit (Arbeitsraum unten) und 1,00m tief, die Grube ist einseitig zu böschen.

Das Aushubmaterial verbleibt auf dem Grundstück, nach Anweisung Bauleitung, Transportweg i.M 30m.

Die Außenwände sind dabei mit äusserster Sorgfalt zu behandeln, um Beschädigungen zu vermeiden.
Menge: 105,000 m³

**02.2.5 Zulage Aushub - Handschachtung**
Als Zulage zu vorgenannter Position:
Im unmittelbaren Bereich des Bestandsgebäudes muss der Boden vorsichtig vom Gebäude entfernt werden.
Das Gebäude ist danach abzubürsten.
Eine Beschädigung des Gebäudes ist auszuschliessen.

Diese Position ist nur dort anzuwenden, wo der Einsatz von Kleinbaggern nicht möglich ist oder wo Handschachtung vom Auftraggeber ausdrücklich gefordert wird.
Menge: 50,000 m³

**02.2.6 Rohrgrabenaushub Leitungen**
Aushub des Bodensfür die Verlegung von Grundleitungen (Strom, Wasser, Fernwärme, etc.),
Rohrgraben- und Schachtaushub, und Verfüllung mit seitlich gelagertem Aushubmaterial.
Rohrleitungszone mit steinfreiem Material auffüllen,
inklusive Leitungszone: Bodenmaterial BM-0 nach
EBV = 15/15 cm Sand 2/8mm.
Verfüllung schichtenweise verdichten.
In den Einheitspreis sind alle Nebenarbeiten wie
zusätzliche Vertiefungen, Planie der Grabensohle,
Mehraushub im Bereich der Schächte und Arbeitsräume für
Rohrverbindungen einrechnen.
Verdichtungfsgrad DPr. 97%
Grabenbreite ca. 0,50m
Grabentiefe bis 1,00
Bkl. 3-5,
Menge: 15,000 m³

**02.2.7 Baugrube - Treppe**
Die Zugänglichkeit der Baugrubensohle ist mit einer Treppe/ Leiter mit Geländer zu gewährleisten.

Die örtlichen Vorschriften der Arbeitssicherheit sind dabei einzuhalten.
Die Sicherung ist für die gesamte Zeit bis zur Fertigstellung Verfüllarbeiten vorzuhaltenn.
Menge: 1,000 Psch

**02.2.8 Baugrube - Umwehrung**
Die Baugrube ist im Randbereich mit einer Absturzsicherung zu versehen.

Die örtlichen Vorschriften der Arbeitssicherheit sind dabei einzuhalten.

Tiefe Baugrube:  bis 2,00m OK Gelände
Grubenkante:  geböscht 45deg;

Die Sicherung ist für die gesamte Zeit bis zur Fertigstellung Verfüllarbeiten vorzuhaltenn.
Menge: 20,000 m

**02.2.9 Feinplanum**
Planie der Fundamentsohle nach dem Aushub,
Ausführung unmittelbar vor dem Einbringen der Sauberkeitsschicht als planebene Fläche mit höchstens +/- 2 cm Höhendifferenz
Menge: 40,000 m²

**02.2.10 Sauberkeitsschicht Rollkies**
Sauberkeitsschicht unter Betonsohle einbringen:
Kapillarbrechende Kiesfilterschicht aus Rollkies 0,32, gewaschen, inkl. PE-Folie.
Verdichtungsgrad: 98% Proctor

Dicke: 15 cm
Untergrund: verdichtetes Erdreich
Menge: 40,000 m²

**02.2.11 Auffüllarbeiten im Aushubbereich Gebäude**
Einbau und lagenweises Verdichten von seitlich gelagertem Aushubmaterial oder verdichtungsfähigem Kiessand (F1), nach Angabe Bauleitung.

Höhen: bis 2,00 m

zwischen den Fundamentstreifen und des Arbeitsraumes am Keller- / Fundamentbereich, Bereich Außenwände

Lagenweise verdichten bis in mindestens mitteldichte Lagerung (vglw. Verdichtungsgrad DPr>98 %)
Menge: 120,000 m³

**02.2.12 Lieferung von Auffüllboden**
Lieferung von verdichtungsfähigem Kiessand (F1)
Menge: 10,000 m³

**02.2.13 Baggerstunde mit Fahrer**
Für diverse Einzeltätigkeiten im Zuge der Erdarbeiten;
Bagger inkl. Baumachinist auf ANWEISUNG der Bauleitung
Menge: 25,000 h

#### Gliederung 02.3 Zulage Entsorgungskosten Aushub

**02.3.1 Beprobung des Bodenaushubs**
Beprobung des Bodenaushubs nach Zuordnungswerten / Einbauklassen auf mögliche Schadstoffe gemäß LAGA M20

Das Ergebnis ist dem Architekten vorzulegen.
Menge: 1,000 Stk

**02.3.2 Entsorgung für LAGA Z 1.1**
Entsorgung von Bodenmaterials mit der Klassifizierung LAGA Z 1.1.

Einheit in Tonnen.
Menge: 36,000 t

**02.3.3 Entsorgung für LAGA Z 1.2**
Entsorgung von Bodenmaterial mit der Klassifizierung LAGA Z 1.2.
Menge: 18,000 t

#### Gliederung 02.4 Grundleitungen

**02.4.1 Suchschachtung ausführen, Tief bis 2,00 m**
Suchschachtung ausführen, Tiefe bis 2,00 m (Höhe Schmutzwasserleitung) zur Erkundung querender Frischwasserleitung.
Menge: 5,000 Stk

**02.4.2 Rohrgrabenaushub mit Verbau, Verfüllung, Leitungszone BM-0, Sand 2/8mm, 15/15cm, gemischtk, mittelschwer lösb.**
*** EP-Aufgliederung gefordert
Rohrgraben- und Schachtaushub, einschl. Verbau und Verfüllung mit seitlich gelagertem Aushubmaterial.

Rohrleitungszone mit steinfreiem Material auffüllen, inklusive Leitungszone: Bodenmaterial BM-0 nach EBV = 15/15 cm Sand 2/8mm.
Verfüllung schichtenweise verdichten.

In den Einheitspreis sind alle Nebenarbeiten wie zusätzliche Vertiefungen, Planie der Grabensohle, Mehraushub im Bereich der Schächte und Arbeitsräume für Rohrverbindungen einrechnen.

Verdichtungsgrad DPr: 97 %, Verformungsmodul: mind. EV2 45 MPa

Abweichung von Sollhöhe: +/- 3 cm

Homogenbereich: gemäß Bodengutachten

Spezifische Bandbreiten für Homogenbereich
Bodengruppen DIN 18196 : 2a, 3a, 4a

Korngrößenverteilung : n.e.

Dichte : n.e.

Wassergehalt : 3-25 M.-%

Plastizitätszahl : n.e.

Konsistenzzahl : n.b.

Lagerungsdichte : locker bis dicht

Bodenbeschreibung: mittelschwer lösbarer, gemischtkörniger Boden, kein Fels

Boden-Hauptbestandteile: Sand, Kies, Steine, Feinkorn, Schluff
Feinkornanteil : '....' Abtraggerät: Löffelbagger

Grabentiefe: bis 1,50 m
Kalkulation: 55 m Rohrleitungsgraben (3 Leitungsstränge)
Verbau nach Wahl des Bieters.
Abrechnung: Aufmaß
Menge: 85,000 m3
Zeitansatz: 0,50

**02.4.3 Rohrgrabenaushub, gemischtkörniger, schwer lösbarer Boden, von Hand**
Rohrgrabenaushub von Hand und Material seitlich lagern.

Die Leistung wird nur dort ausgeführt, wo der Einsatz von Kleinbaggern nicht möglich ist oder wo Handschachtung vom AG ausdrücklich gefordert wird.

Abweichung von Sollhöhe: +/- 3 cm
Grabenbreite : 1,00 m

Homogenbereich: gemäß Bodengutachten

Bodengruppen DIN 18196 / Korngößen, wie Vorposition.
Bodenbeschreibung: miitelschwer lösbarer, gemischtkörniger Boden

Boden-Hauptbestandteile: Steine, Sand, Kies, Feinkorn
Handschachtung im Bereich des Bestandschachtes und des Gebäudefundamentes.
Menge: 5,000 m3
Zeitansatz: 1,75

**02.4.4 Bestandsleitung trennen**
Bestandsleitung DN 200 Steinzeug trennen, Schmutzwasserleitung an künftigem Schachtstandort S 1 und an Bestandsschacht trennen.
Einschließlich Anpassarbeiten, Material
Abrechnung: Aufmass
Menge: 6,000 St

**02.4.5 Leitungen/Rohre, Stzg., ausbauen, entsorgen**
Leitungen aus Steinzeug für Abwasser ausbauen und entsorgen, Leitungen nach Außerbetriebnahme.
Leitungsmaterial : Steinzeug, Größe: bis DN 200

Tiefe unter OK Gelände : 1,00-1,80

Länge Einzelabschnitte : ca. 18,00 m

Bodenart : mittelschwer lösbar/schluffig, lehmig
Menge: 55,000 m
Zeitansatz: 0,25

**02.4.6 Ausbau / Abbruch SW-Schacht**
Ausbau / Abbruch des Schmutzwasserschachtes im Erdreich:
SW-Schacht ausbauen und ordnungsgemäß entsorgen, einschl. der erforderlichen Trennarbeiten.
Der Abbruch geht in das Eigentum des AN über.

Tiefe: bis 2,00m
Menge: 1,000 Stk

**02.4.7 Boden, überschüssig, Graben, im Gelände gleichmäßig verteilen.**
Boden, überschüssig, Graben, im Gelände nach Angabe BL gleichmäßig verteilen.
Menge: 10,000 m3

**02.4.8 Kunststoffgrundleitungs-Rohrleitung, KG 2000, DN 125**
KG-Rohrleitung aus Polypropylen (PP), DIN EN 1401-1, homogenes Vollwandrohr, für Schmutzwasser, Verlegung DIN EN 1610 in vorh. verbauten Graben, einschl. Bettung Typ 1, liefern und einbauen; mit Muffe und Dichtung. Alle Öffnungen während der Bauzeit dicht verschließen.

Durchmesser: DN 125
Einbauort : Hauseinführung bis Abwasserschacht
Menge: 25,000 m
Zeitansatz: 0,32

**02.4.9 Kunststoffgrundleitungs-Rohrleitung, KG 2000, DN 160**
KG-Rohrleitung aus Polypropylen (PP), DIN EN 1401-1, homogenes Vollwandrohr, für Schmutzwasser, Verlegung DIN EN 1610 in vorh. verbauten Graben, einschl. Bettung Typ 1, liefern und einbauen; mit Muffe und Dichtung. Alle Öffnungen während der Bauzeit dicht verschließen.

Durchmesser: DN 160
Einbauort : Abwasserschacht bis Straßenkanal.
Menge: 15,000 m
Zeitansatz: 0,32

**02.4.10 Kunststoffgrundleitungs-Formteile KG 2000 PP**
Formteile für die KG 2000 PP aus Polypropylen, mineralverstärkt (PP-MD), Ringsteifigkeit von SN 10, DN 150, mit Muffe und Dichtung,
verschiedener Ausführungen (Bögen, Muffen, Reduzierstücke, Anschlussstücke, etc)
Anschluss und Verlegung in vorh. verbauten Graben,
Alle Öffnungen während der Bauzeit dicht verschließen
einschl. Bettung Typ 1, Dicke der unteren Bettungsschicht mind. 20 cm, aus Sand, obere Bettungsschicht aus Sand
Menge: 15,000 Stk

**02.4.11 Kanalschacht DN800 liefern und herstellen**
DN800/625 bKonus
Tiefe: 1,05m
RML45 - DN160
Anschluss - Kugelgelenk
Material PP 2300
Menge: 1,000 St

**02.4.12 Schachtabdeckung BEGU Vollguss, DN625 Klasse D400**
geruchsdicht, rund aus Gusseisen
liefern und einbauen
Menge: 1,000 St

**02.4.13 Ausgleichsringe liefern und einbauen, 10cm hoch**
Menge: 2,000 St

**02.4.14 Schachtanschluss herstellen Rohr DN125/ 160 - Kunststoff**
Menge: 4,000 St

**02.4.15 Einbindung an Bestandsleitung DN110-DN160**
einschließlich Verbindungsmaterial
liefern und montieren.
Menge: 1,000 St

**02.4.16 Rohrgrabenverfüllung, Leitungsebene Kies 15/15cm**
Rohrgrabenverfüllung, Leitungszone miacute;t Kies 15/15cm
Leitung von Hausanschluss bis SW-Kanal.
Menge: 15,000 m3

**02.4.17 Abwasserleitung durchspülen, Hochdruck**
Abwasserkanal oder -leitung mit Hochdruckspülgerät durchspülen, für eine Schachtlänge von 45 m.
Menge: 1,000 psch

**02.4.18 Dichtheitsprüfung, Grundleitung mit Wasser**
Dichtheitsprüfung der Grundleitung mit Wasser. Wasser und Geräte sind zu liefern und schadlos zu beseitigen.

Über die Prüfung ist ein Protokoll zu erstellen.
Menge: 55,000 m
Zeitansatz: 0,40

**02.4.19 Fotobeweisaufnahmen, Kanalprüfung**
Fotobeweisaufnahmen durch Kanalprüfung liefern.
Menge: 10,000 St
Zeitansatz: 0,07

**02.4.20 Leitungsgraben Regenwasserleitungen bis 1,20 m Tiefe, Bodenkl. 4-5**
Leitungsgraben Regenwasserleitungen bis 1,20 m Tiefe
Leitungsgraben herstellen und wieder verfüllen (BxT), 0,5m x 0,20 m profilgerecht ausheben einschließlich herstellen eines steinfreien Untergrunds, Bodenklasse 4-5 (schluffiger Boden)
Aushub seitlich lagern, nach der Leitungsverlegung lagenweise erfüllen und verdichten sowie vorhandene Oberfläche wieder herstellen. Das Einmessen der Leitung erfolgt am offenen Graben. Maschinenschachtung.
Menge: 85,000 m

**02.4.21 KG-Rohrleitung, Regenwasser, KG 2000, DN 125, liefern, einbauen**
Entwässerungsleitung DN 125, liefern, einbauen. Einschließlich Muffen und Dichtungen. Höhen- und fluchtgerecht auf vorbereitetes Auflager des Leitungsgrabens einbauen.
Einschließlich aller Verbindungsstücke, Anpassarbeiten, Schacht- und Ablaufanschlüsse.
Alle Öffnungen während der Bauzeit dicht verschließen.
Leitung nach Verlegung durch Hochdruckspülverfahren reinigen. Spülgut fachgerecht entsorgen.

Art der Leitung: von Regenfallrohren zu
Sammelleitung / Schächten
Material: KG 2000 SN10 PP
Menge: 85,000 m

**02.4.22 RW-Formteile KG 2000 PP**
Formteile für die KG 2000 PP aus Polypropylen, mineralverstärkt (PP-MD), Ringsteifigkeit von SN 10, DN 125, mit Muffe und Dichtung,
verschiedener Ausführungen (Bögen, Muffen, Reduzierstücke, Anschlussstücke, etc)
Anschluss und Verlegung in vorh. verbauten Graben,
Alle Öffnungen während der Bauzeit dicht verschließen
einschl. Bettung Typ 1, Dicke der unteren Bettungsschicht mind. 20 cm, aus Sand, obere Bettungsschicht aus Sand
Menge: 20,000 Stk

**02.4.23 Spül-/ Kontrollschacht DN 400**
Kontrollschacht für die Anbindung der neuen und alten Regenwassergrundleitung aus Polypropylen, mineralverstärkt (PP-MD), Ringsteifigkeit von SN 10, DN 400, bestehend aus:
- Schachtabdeckung (nicht überfahrbar)
- Steigrohr
- Schachtboden mit 3 Abgängen,

inkl. Dichtringen und Anschlussstücken, sowie die Anbidung der neuen und alten Regenwasserleitungen (3 Stk.)
Verlegung in vorh. verbauten Graben, einschl. Bettung Typ 1, Dicke der unteren Bettungsschicht mind. 20 cm, aus Sand, obere Bettungsschicht aus Sand
Menge: 2,000 Stk

**02.4.24 Zulage: vorhandene Regenwasserleitung DN 100 trennen**
Zulage: vorhandene Regenwasserleitung DN 100, PVC, trennen
Regenwasserleitung im Bestand, Leitung trennen zum Einbau des Formstücks Abzweig DN 150
Einschließlich Abdichtungsarbeiten, Kleinteile wie Dichtungsringe etc.
Menge: 4,000 St

**02.4.25 Boden (Sand/Kies) liefern, in Leitungsgraben Regenwasserleitung**
Boden liefern, in Leitungsgraben der Regenwasserleitung einschließlich Schachtbaugruben einbauen und verdichten.
Material = Kies-Sand, 2/8 mm
Einbauhöhe 15/15 cm (unter/über Leitung = gesamt 30 cm)
Boden nach Verlegen der Leitung in Graben einschließlich Leitungszone einbauen und verdichten.
Menge: 5,000 m3

**02.4.26 Sicherung querender Leitungen**
Zulage: vorhandene Leitungen wie Trinkwasser, Fernwärme, o-ä. sind im Zuge der Arbeiten der Grundleitungen provisorisch für die Zeit der  Ausführung zu sichern.
Abrechnung pro Sicherung
Menge: 4,000 St

### Titel 03 Abdichtungsarbeiten

*Hinweis: ZTV Abdichtungsarbeiten*
Zusätzliche Technische Vertragsbedingungen (ZTV) für
Abdichtungsarbeiten

Die abzudichtenden Flächen müssen für die zur
Ausführung kommende Dichtungsart einwandfrei und
fachgerecht vorbereitet sein. Sie müssen staub- und
fettfrei, trocken, frostfrei und frei von Schmutz,
Zementschlämme, losem Beton usw. sein.
Notfalls sind diese Verunreinigungen durch Sandstrahlen
oder thermisches Schälen (Flammstrahlen) zu beseitigen.
Ebenso dürfen die abzudichtenden Flächen nicht mit
Mitteln nachbehandelt werden, die die Haftfähigkeit der
zur Ausführung kommenden Abdichtung nachteilig
beeinträchtigen.
Mechanisch zu verdichtende Abdichtungsschichten dürfen
nur bei einer Lufttemperatur von über + 5 Grad C
ausgeführt werden. Anschlussklemmleisten in rostfreier
Ausführung werden gesondert vergütet.
Nach Abnahme der fertiggestellten Abdichtung durch den
AG bzw. die Bauleitung ist unmittelbar anschließend
eine Schutzschicht aufzubringen. Ein längeres
Liegenlassen der ungeschützen Abdichtung ist zu
vermeiden. Die freiliegende Abdichtung ist auf jeden
Fall auf geeignete Weise vor Beschädigungen zu
schützen. Die dazu erforderlichen Maßnahmen werden
nicht gesondert vergütet.

**03.1 nachtr. Horizontalsperre Außenwände**
Nachträgliche Horizontalsperre gegen kapillar aufsteigende Feuchtigkeit.
Homogenes Ziegelmauerwerk mit Kettensägenaggregat trennen, einlegen einer salzbeständigen PE-Sperrplatte, Aufkeilen des Mauerwerks mittels Hochdruckkunststoffkeilen und verpressen des Schnittes mit schwundarmen Mörtel.

Wandstärke bis ca. 40cm

Schnittebene im KG
Menge: 78,000 m
Zeitansatz: 0,10

**03.2 nachtr. Horizontalsperre Innenwände**
wie in Vorposizion beschrieben, jedoch

Wandstärke bis ca. 25cm
Menge: 56,000 m
Zeitansatz: 0,10

**03.3 Außenflächen säubern, Abdichtung**
Untergrund von Außenwandflächen im Außenwandbereich für Außenabdichtung von Erdreich, Schmutz und Mörtelresten säubern, ggf. Fugen auskratzen und lose Teile entfernen.
Höhen: +0,30 m, bis ca. -0,80 m unter GOK
Untergrund: Putz, Mauerwerk

Das Schuttmaterial geht in das Eigentum des AN über und ist fachgerecht zu entsorgen.

Einbauort: Bestandsgebäude
Menge: 89,000 m²
Zeitansatz: 0,10

**03.4 Außenflächen schliessen**
Auf gereinigtem und tragfähigem Untergrund sind die Fugen und Oberflächen mit einem Sperrmörtel zu schliessen, bzw. zu schlemmen (mit Quast).
Höhen: +0,30 m, bis ca. -0,80 m unter GOK
Untergrund: Putz, Mauerwerk
Menge: 90,000 m²
Zeitansatz: 0,10

**03.5 Dichtschlämme Keller/ Sockelbereich**
Bauwerksabdichtung: Putzfläche im Sockel- und Spritzwasserbereich mit mineralischer, flexibler Dichtschlämme, nach allgemein bauaufsichtlichem Prüfzeugnis P-AB 074-93 abdichten.
Verarbeitung in zwei Arbeitsgängen, Mindestschichtdicke 2,5 mm.

Einbauort: Kelleraussenwände/ Sockelbereich, Fundamente Anbau
Menge: 95,000 m²

**03.6 Alternativposition: Abdichten Außenwandflächen**
Als Alternative zur Vorposition:
Abdichten Außenwandflächen, gegen Bodenfeuchte, DIN 18195 T4
Abdichten von Außenwandflächen, im Bereich Fundamente und aufgehende Wände, bis ca.40cm über OK Gelände, gegen Bodenfeuchte und nicht stauendes Sickerwasser, gemäß DIN 18195 T4, mit kunststoffmodifizierter Bitumendickbeschichtung (KMB), in zwei Arbeitsgängen auftragen. Die Trockenschichtdicke muß mindestens 3 mm betragen. (Nassschichtdicke 4mm) Incl. systembedingtem Voranstrich nach Erfordernis.

Die Einzelschichten müssen ausreichend abtrocknen

Gewebeeinlage zwischen der ersten und zweiten Lage der beschriebenen kunststoffmodifizierten Bitumendickbeschichtung einbauen, im Bereich der Anschlüsse Fundament / Bodenplatte / aufgehende Wände
Menge: 1,000 m²

**03.7 Abdichten Bodenplatte DIN 18195-6**
Abdichten Bodenplatte DIN 18195-6 mit lose verlegten Abdichtungsbahnen. Die Stöße der Bahnen werden untereinander verklebt, Überlappung 8-10 cm,
Untergrund Stahlbetonsohle

Mit allen notwendigen Vor- und Nacharbeiten um eine Dichtigkeit zu gewährleisten.
Menge: 40,000 m²

**03.8 Lastabtragende Perimeterdämmung XPS, D = 80mm**
Lastabtragende Perimeterdämmung,
Perimeterdämmung aus extrudiertem Polystyrolschaum (XPS), unterhalb der Bodenplatte, FCKW-frei, Platten mit Stufenfalz, Anwendungsgebiet PW, WLG 035,
Dicke 80mm.
Druckspannung min. 240kN/m²
Untergrund: Feinplanum Position Erdarbeiten
Menge: 36,000 m²

**03.9 Perimeterdämmplatte-SA verkleben 150mm**
Die Bauwerksabdichtung muss nach DIN 18 533 sichergestellt sein.
Gemäß DIN 18 533 ist die Bauwerksabdichtung im Regelfall bis 30 cm über Gelände- bzw. Belagsoberkante zu planen und auszuführen, im Endzustand muss ein Maß von mind. 15 cm über GOK sichergestellt sein.
Die Einbautiefe der Perimeterdämmplatten unter GOK richtet sich nach den Bestimmungen der allgemeinen bauaufsichtlichen Zulassungen.
Verkleben der bauaufsichtlich zugelassenen Perimeter-Dämmplatte-SA
Polystyrol-Hartschaumplatte nach EN 13 163, stumpf, mit Waffelmuster, Anwendungstyp PW DIN 4108-10, schwer entflammbar nach DIN 4102 B1, Bemessungswert der Wärmeleitfähigkeit oberhalb der Geländeoberkante 0,035 W/mK, im Erdreich 0,039 W/mK, mit KEIM Indulastic-P nach Werksvorschrift verkleben. Die Verklebung der Platten erfolgt fugenfrei von unten nach oben.
Oberhalb der Geländeoberkante: Verklebung der Dämmplatten im Punkt-Wulst-Verfahren zu mind. 40 % mit dem Untergrund.
Unterhalb der Geländeoberkante: Verklebung der Dämmplatten im Batzen-Verfahren zu mind. 40 % mit dem Untergrund
Plattendicke: 150 mm
Die Sockeldämmung ist im Spritzwasserbereich (ca. 30 cm über Geländeoberkante) und im Erdreich (ca. 0,70cm) unter der späteren Geländeoberkante auszuführen.
Wichtiger Hinweis:
Die Dämmplatten sind mit 2 Dübeln pro Platte zu dübeln.
Im Untererdbereich und bis einschließlich 15 cm oberhalb Geländeoberkante dürfen die Dämmplatten nicht gedübelt werden.

Die Dämmung ist unten anzuschrägen.

Einbauort: Traufseiten

Richtfabrikat: Keim o.glw.

.......................................................
angebotenes Fabrikat (vom Bieter einztutragen)
Menge: 54,000 m²

**03.10 Sockeldämmung, D= 100mm**
wie in Vorposition beschrieben,

jedoch 10cm stark

Einbauort: Giebelseiten
Menge: 15,000 m²

**03.11 Sockeldämmung, D= 60mm**
wie in Vorposition beschrieben,

jedoch 6cm stark

Einbauort: Anbau
Menge: 17,000 m²

**03.12 Anschluss mit Fugendichtband**
Der stumpfe Anschluss der Perimeterdämmplatte zu anderen Bauteilen (z.B. Fundamente Anbau, etc.) muss mit dem Fugendichtband Iso-Membra SX (z. B. 13/2 - 6) abgedichtet werden.

.......................................................
angebotenes Fabrikat (vom Bieter einztutragen)
Menge: 10,000 m

**03.13 Perimeterdämmplatten verdübeln**
Nach mindestens 3-tägiger Trocknung die Haftung jeder Platte zum Untergrund prüfen, lose Platten entfernen und nochmals ankleben. Vorstehende Kanten planeben schleifen. Schleifstaub entfernen.
Perimeterdämmplatten im Sockelbereich zusätzlich mechanisch befestigen.
Im Untererdbereich und bis einschließlich 15 cm oberhalb Geländeoberkante dürfen die Dämmplatten nicht gedübelt werden.
Dübelanzahl: 4 Stück/qm
Länge: .................

.......................................................
angebotenes Fabrikat (vom Bieter einztutragen)
Menge: 1,000 m²

**03.14 Aufbringen einer ganzflächigen Armierungsschicht in 2 Lagen**
Aufbringen einer ganzflächigen Armierungsschicht aus
Mineralischen, hydroaktiven Armierungsmörtel, ohne Zusatz von Bioziden, mit systemzugehöriger Glasfaser-Gittermatte 6 x 6 nach Werksvorschrift aufbringen. Schichtdicke der Mörtelschicht 4 mm, nach dem Anziehen des Mörtels ist die Oberfläche aufzurauen. Schichtdicke der Armierungsschicht 4 mm, die Glasfaser-Gittermatte-Medium 6 x 6 muss im oberen Drittel eingebettet werden. An den Eckbereichen von Maueröffnungen ist zusätzlich die Diagonalarmierung 6 x 6 anzubringen.

Gesamtschichtdicke ca. 8 mm

Richtfabrikat: Keim o.glw.

.......................................................
angebotenes Fabrikat (vom Bieter einztutragen)
Menge: 95,000 m²

**03.15 zusätzlicher Feuchteschutz**
Auf die Armierungsflächen bis 30 cm oberhalb Geländeoberkante und im Untererdbereich auf die Perimeterdämmplatten auftragen

Richtfabrikat: KEIM Indulastic-P - o.glw.

.......................................................
angebotenes Fabrikat (vom Bieter einztutragen)
Menge: 95,000 m²

**03.16 Drainagematte**
Nach Herstellung der vertikalen Abdichtung aus Dichtschlämme, bzw. der Sockeldämmung in zuvor beschriebenen Graben:
EIinbringen einer vertikalen Drainagematte (Noppenbahn) vor Verfüllung Baugrube.
Es ist darauf zu achten, dass die Matte am Aussenmauerwerk / Wärmedämmung anliegt und die Abdichtung / Wärmedämmung beim Einbringenicht beschädigt wird.

Mattendicke  : 4 mm
Noppenhöhe : 5 bis 8 mm
Menge: 100,000 m²

### Titel 04 Rüstung

*Hinweis: Vorbemerkungen*
Dies umfaßt sämtliche für die Durchführung der Arbeiten notwendigen Gerüstarbeiten  - als Rahmengerüst (Systemgerüst) nach DIN EN 12810-1, ohne Bekleidung. Gerüst entsprechend dem Baufortschritt aufstellen und vorhalten über die Dauer der Bauzeit des Auftragnehmers.

Die gültigen Unfallverhütungs- und Arbeitssicherheitsvorschriften sind zu beachten.

**04.1 Arbeitsgerüst**
Arbeitsgerüst, als Rahmengerüst (Systemgerüst) nach DIN EN 12810-1, Lastklasse 2, Breitenklasse W 06, ohne Bekleidung,
Gerüst entsprechend dem Baufortschritt aufstellen und
vorhalten über die Dauer der Bauzeit für folgende Gewerke:
Mauerarbeiten, Putzarbeiten, Dachdecker- und Klempnerarbeiten, WDVS, Fensterbauarbeiten, Malerarbeiten
Untergrund für Verankerung: Mauerwerk
Untergrund: Erdreich

Notwendige Umbauarbeiten, Ab- und Wiederaufbau, die sich im Laufe des Baufortschrittes ergeben (z.B. Abrissarbeiten, etc.) und auch für andere Gewerke: Diese Leistung wird nicht gesondert vergütet und ist in
dieser Position mit einzukalkulieren.

Grundstandzeit 8 Wochen
Menge: 514,000 m²

**04.2 Vorhaltung Arbeitsgerüst**
Vorhaltung für zuvor beschriebenes Gerüst, für die gesamte Fläche je Woche.
Menge: 1,000 Wo

**04.3 Gitterträger**
Gitterträger, am zuvor beschriebenen Rahmengerüst montieren und vorhalten über die Dauer der Bauzeit.

Notwendige Umbauarbeiten, auch für diese Gewerke: Diese Leistung wird nicht gesondert vergütet und ist in
dieser Position mit einzukalkulieren.

Grundstandzeit 8 Wochen
Menge: 12,000 m

**04.4 Vorhaltung Gitterträger**
Vorhaltung für zuvor beschriebenen Gitterträger, für die gesamte Fläche je Woche.
Menge: 1,000 Wo

**04.5 Konsolenverbreiterung**
Konsolenverbreiterung innen, 35 cm breit, am zuvor beschriebenen Rahmengerüst montieren und vorhalten über die Dauer der Bauzeit.

Notwendige Umbauarbeiten, auch für diese Gewerke: Diese Leistung wird nicht gesondert vergütet und ist in
dieser Position mit einzukalkulieren.

Grundstandzeit 8 Wochen
Menge: 245,000 m

**04.6 Vorhaltung Konsolenverbreiterung**
Vorhaltung für zuvor beschriebene Konsolenverbreiterung, für die gesamte Fläche je Woche.
Menge: 1,000 Wo

**04.7 Dachdeckerfanggerüst**
Dachdeckerfanggerüst auf- u. abbauen. einschl. An- und Abtransport der Gerüstmaterialien.

Notwendige Umbauarbeiten, auch für diese Gewerke: Diese Leistung wird nicht gesondert vergütet und ist in
dieser Position mit einzukalkulieren.

Grundstandzeit 8 Wochen
Menge: 145,000 m

**04.8 Vorhaltung Dachdeckerfanggerüst**
Vorhaltung für zuvor beschriebenes Dachdeckerfanggerüst, für die gesamte Fläche je Woche.
Menge: 1,000 Wo

**04.9 Treppenturm**
Außenliegender Treppenturm mit Stahlrohrrahmengerüst
Grundstandzeit 8 Wochen
Menge: 1,000 Stk

**04.10 Vorhaltung Treppenturm**
Vorhaltung für zuvor beschriebenen Treppenturm je Woche.
Menge: 1,000 Wo

### Titel 05 Maurer- / Putz-/ Betonarbeiten

#### Gliederung 05.1 Abriss / Abbruch

##### Unterpunkt 05.1.1 Vorbemerkungen

*Hinweis: Vorbemerkungen*
Für die Arbeiten notwendige Abstützungen, Abfangungen, etc. auch über einen längeren Zeitraum und deren Umbau, sowie notwendiges regendichtes Sichern des Bauwerkes mit Planen während der Bauphase, sind Bestandteil des Angebotes!!!

Das Angebot versteht sich incl. aller Nebenleistungen.

- Leistungen einschl. Schutzmaßnahmen
- Leistung einschl. aller erf. techn. Hilfsmittel.
- Leistung einschl. Arbeitsgerüste

Dies ist in die Einheitspreise mit einzurechnen und wird nicht gesondert vergütet!!!

*Hinweis: ZTV - Abbruch- und Rückbauarbeiten*
DIN 18459 Abbruch- und Rückbauarbeiten / VOB/C

Zur Angebotsbearbeitung hat der AN eine Ortsbesichtigung durchzuführen, um sich über alle örtlichen Gegebenheiten zu informieren.

Geltungsbereich und Ausführungsgrundlage
Der sachliche Geltungsbereich ergibt sich ebenso wie die technische Ausführung aus ATV DIN 18299 - Allgemeine Regelungen für Bauarbeiten jeder Art-, den Technischen Vorschriften für Abbrucharbeiten (TV-Abbrucharbeiten), herausgegeben vom Deutschen Abbruchverband e.V. (DA).

Schuttbeseitigung
Der anfallende Bauschutt ist vom Auftragnehmer zu entsorgen, sofern im Leistungsverzeichnis nichts anderes angegeben ist.

Die Vorschriften über die Entsorgung von Sondermüll und Sonderabfall sowie Reststoffverwertung und örtlich festgelegte Maßnahmen für Recycling sind streng einzuhalten. Das Eingraben oder Verbrennen auf der Baustelle ist grundsätzlich untersagt.

Direktes Abwerfen von Bauschutt ist nicht gestattet.

Schutt-Container sind zur Vermeidung von Staub mit Planen dicht abzudecken; bei Bedarf ist ein Netzmittel zu verwenden.

Angaben zur Ausführung

Allgemeines
Der Auftragnehmer hat sich vor Arbeitsausführung über die genaue Lage von Hindernissen, wie Leitungen, Kabel, Kanäle, Vermarkungen u. dgl. zu informieren.
Vor Ausführungsbeginn hat der Auftragnehmer mit dem Auftraggeber festzulegen, wo das erforderliche Gerät, Schutt, Container und dergleichen auf der Baustelle gelagert werden kann, um gegenseitige Störungen der am Bau beteiligten Handwerker während der Bauausführung

zu vermeiden.

Die nach ATV DIN 18299 Abschnitt 4.1.11 durch den Auftragnehmer zu beseitigenden Verunreinigungen beziehen sich auch auf die Verunreinigung der öffentlichen Verkehrswege durch Fahrzeuge und Maschinen des Auftragnehmers oder seiner Subunternehmer. Solche Verunreinigungen sind durch geeignete Maßnahmen möglichst zu vermeiden. Trotzdem auftretende Verunreinigungen sind so rechtzeitig zu beseitigen, dass durch sie keine Gefährdung des öffentlichen Verkehrs entstehen kann.

Die Abbrucharbeiten sind mit größter Sorgfalt durchzuführen. Die Standsicherheit darf hierbei zu keiner Zeit beeinträchtigt werden. Zeigen sich trotz sorgfältigem Abbruch Risse, Setzungen etc., so ist unverzüglich der Auftraggeber zu benachrichtigen. Für den weiteren Verlauf der Arbeiten sind mit dem Auftraggeber umgehend gesondert Vereinbarungen zu treffen.

Wird bei abzubrechenden Bauteilen festgestellt oder vermutet, dass es sich um tragende Konstruktionen handelt, ist der Bauleiter des Auftraggebers vor Ausführung der Abbrucharbeiten zu verständigen, der die Beiziehung eines Statikers veranlassen kann. Auch im Zweifelsfall ist der Bauleiter zu verständigen.

Fertiggestellte Bereiche sind dem Nachfolgegewerk besenrein zur Verfügung zu stellen.

*Hinweis: Abbruch und Entsorgung der schadstoffbelasteten Bauelemente*
Abbruch und Entsorgung der schadstoffbelasteten Baueelemente unter Beachtung der jeweils gültigen Abfallentsorgungsbestimmungen u.a. TRGS 519 und 521

Über die Zulässigkeit der vorgesehenen Entsorgung ist ein Nachweis zu führen. Der Auftragnehmer ist als Erfüllungsgehilfe des Auftraggebers für die vorschriftsmäßige Entsorgung verantwortlich. Ein Nachweis über die ordnungsgemäße Entsorgung ist dem Bauherren auf Verlangen, spätestens mit der Schluss- abrechnung vorzulegen.

Die Einheitspreise verstehen sich einschließlich Sammlung in abschließbaren Containern, Abtransport, Auf- und Abladen des anfallenden belasteten Materials einschließlich sämtlichen Entsorgungsgutes (z. B. kontaminierte Anzüge und Abschottungsmaterial) mit zugelassenen Behältern auf vorgesehene Deponien.

Auf der Deponie sind sie nach Maßgabe des Personals emissionsfrei abzuladen und einzubauen.

Die Deponierungskosten für die ordnungsgemäße Beseitigung der schadstoffbelasteten Bauelemente sind in die Position einzukalkulieren.

*Hinweis: Erschwerniszulage KG*
Das Kellergeschoss hat nur eine lichte Raumhöhe von 1,25 - 1,65m - bitte diesen Umstand bei der Preisermittlung für alle Arbeiten im KG berücksichtigen!!!

Siehe auch Vortexte!

##### Unterpunkt 05.1.2 Außen

**05.1.2.1 Demontage Kleinteile Fassade**
Demontage von Kleinteilen auf der Aussenfassade, wie Aussenleuchten, Hausnummern, Telefonanschlussdosen, etc., vollständig bis zum Rohbau, inkl. aller Befestigungen und Verleistungen, etc. und fachgerecht entsorgen.
Die Kleinteile sind vorsichtig zu demontieren und zu entsorgen.

Der Ausbau hat möglichst zerstörungsfrei zu erfolgen,
Beschädigungen sind zu vermeiden.
Menge: 10,000 Stk

**05.1.2.2 Abriss / Demontage Vordach**
Abriss / Demontage Vordach Eingangsbereich:
Die Eingangsüberdachung (Stahl, Glas) muss vorsichtig entfernt werden, vollständig bis zum Rohbau, inkl. aller Befestigungen und Verleistungen, etc. und fachgerecht entsorgen.

Der Ausbau hat möglichst zerstörungsfrei zu erfolgen,
Beschädigungen sind zu vermeiden.

Maße: ca. 1,00 x 1,00m
Menge: 1,000 Psch

**05.1.2.3 Abriss / Demontage Markise**
Abriss / Demontage Markise Eingangsbereich:
Die Markise muss abgeschraubt werden, vollständig bis zum Rohbau, inkl. aller Befestigungen und Verleistungen, etc. und fachgerecht entsorgen.

Der Ausbau hat möglichst zerstörungsfrei zu erfolgen,
Beschädigungen sind zu vermeiden.

Länge ca. 3,75m
Menge: 1,000 Psch

**05.1.2.4 Abriss / Demontage Holzabtrennung**
Abriss / Demontage Holzabtrennung vollständig bis zum Rohbau, inkl. aller Befestigungen und Verleistungen, etc. und fachgerecht entsorgen.

Der Ausbau hat möglichst zerstörungsfrei zu erfolgen,
Beschädigungen sind zu vermeiden.

Maße: ca. 1,00 x 1,50m
Menge: 1,000 Psch

**05.1.2.5 Abriss / Demontage Fenstergitter**
Abriss / Demontage Fenstergitter:
Die im Mauerwerk verankerten Fenstergitter sollen ausgebaut werden, inkl. aller Befestigungen und, etc. und fachgerecht entsorgen.

Der Ausbau hat möglichst zerstörungsfrei zu erfolgen,
Beschädigungen der Fassade sind dabei zu vermeiden.

Maße: 4 Stk ca 5,00 x 1,15 m
  2 Stk ca. 1,20 x 1,15m
  3 Stk ca. 2,00 x 1,15m

Einbauort: EG
Menge: 9,000 Stk

**05.1.2.6 Abriss / Demontage Geländer Kellerabgang**
Das Stahlgeländer des Kellerabgangs soll ausgebaut werden, inkl. aller Befestigungen, etc. und fachgerecht entsorgt; Rundrohr, Ober- und Mittelgurt, senkrechte Pfosten, einfache Ausführung.

Der Ausbau hat möglichst zerstörungsfrei zu erfolgen,
Beschädigungen der Fassade sind dabei zu vermeiden.

Gesamtlänge: ca. 5,20m

Einbauort: EG
Menge: 1,000 Stk

**05.1.2.8 Demontage Fallrohre**
Demontage der vorhandenen Fallrohre, inkl. Befestigungen, etc. und fachgerecht entsorgen.
Der Abriss geht in das Eigentum des AN über.

Abrechnung nach m
Menge: 12,000 m

**05.1.2.9 Demontage Regenrinnen, etc.**
Demontage sämtlicher Regenrinnen, Bleche, Rinnenhalter, etc. und fachgerecht entsorgen.
Der Abriss geht in das Eigentum des AN über.

Der Ausbau hat zerstörungsfrei zu erfolgen,
Beschädigungen sind zu vermeiden.

Einbauort: Bestandsdach
Menge: 54,000 m

**05.1.2.10 Abriss/ Demontage Traufkasten**
Vorhandene Schalung des Traufkastens vorsichtig demontieren / beseitigen und fachgerecht entsorgen.
Der Abriss geht in das Eigentum des AN über.
Angrenzende Bauteile dürfen dabei nicht beschäfigt werden.

Abwicklung ca. 50cm

Abrechnung nach m²
Menge: 54,000 m²

**05.1.2.11 Abriss/ Demontage Blechtafeln Giebel**
Vorhandene Verkleidung des Dachgiebels mit gefalzten Stahlblechtafeln vorsichtig demontieren / abreissen und fachgerecht entsorgen.
Der Abriss geht in das Eigentum des AN über.
Angrenzende Bauteile dürfen dabei nicht beschäfigt werden.

Abrechnung nach m²
Menge: 18,750 m²

**05.1.2.12 Abriss massiver Vorbaupfeiler**
Vorbaupfeiler, bestehend aus Ziegel-Mauerwerk tragend, inkl. einseitigem Putz, vollständig bis zum Rohbau abbrechen und den anfallenden Bauschutt fachgerecht entsorgen.

Leistungen inklusive notwendiger Schneidearbeiten zum Bestandsmauerwerk.

Angrenzende Bauteile dürfen dabei nicht beschädigt werden.

- Wanddicke ca. 36,5cm
- Tiefe ca 15cm
Menge: 6,500 m

**05.1.2.13 Abbruch/ Demontage Fenster / Türen**
Demontage / Abbruch von Fenster und Türen (inkl. Rahmen, Innenfensterbretter, Außenfensterbänke/ -bleche, etc.) unterschiedlicher Materialien (Holz, Kunststoff, Metall, etc.), vollständig bis zum Rohbau, inkl. aller Dichtungen und Verleistungen, etc. und fachgerecht entsorgen.

Der Ausbau hat möglichst zerstörungsfrei zu erfolgen,
Beschädigungen sind zu vermeiden.

Maße: 3 Stk ca 4,70 x 1,15 m (Hofseite)
  1 Stk ca. 1,80 x 1,15m (Hofseite)
  3 Stk ca. 1,00 x 1,15m (Hofseite)
  1 Stk ca. 1,00 x 2,00m (Hofseite, Stahltür)
  2 Stk ca. 1,00 x 2,10m (Strassenseite)
  1 Stk ca. 1,85 x 2,10m (Strassenseite)
  3 Stk ca. 3,75 x 1,60m (Strassenseite)
  2 Stk ca. 1,85 x 1,60m (Strassenseite)
Menge: 18,000 Stk

##### Unterpunkt 05.1.3 Innen

**05.1.3.1 Beräumung KG**
Beräumung des gesamten Kellergeschosses von Unrat, Müll, Sand und Schutt, etc....;
- inkl. aller Nebenarbeiten, etc. und fachgerechte Entsorgung des anfallenden "Schuttmaterials".

Das Kellergeschoss hat eine lichte Raumhöhe von 1,25 - 1,65m - bitte diesen Umstand bei der Preisermittlung berücksichtigen!!!

Siehe auch Vortexte!
Menge: 25,000 m³

**05.1.3.2 Demontage SW-Leitungen KG**
Rückbau / Demontage / Abbruch von PE-Rohren verschiedener Durchmesser der Schmutzwasserinstallation, inkl. Bögen, Formstücken, Befestigungen, und der Rohrummantelungen mit Wärmedämmung, etc. und fachgerecht entsorgen.
Menge: 120,000 m

**05.1.3.3 Demontage TW-Leitungen KG**
Rückbau / Demontage / Abbruch von Leitungen verschiedener Durchmesser der Trinkwasserinstallation, inkl. Bögen, Formstücken, Befestigungen und der Rohrummantelungen mit Wärmedämmung etc. und fachgerecht entsorgen.
Menge: 125,000 m

**05.1.3.4 Demontage Heizkörper**
Rückbau / Demontage / Abbruch von Heizkörpern verschiedener Größen, inkl. Ventilen, Verrohrungen, Befestigungen, etc. und fachgerecht entsorgen.
Menge: 13,000 Stk

**05.1.3.5 Demontage Warmwasserspeicher**
Rückbau / Demontage / Abbruch von Warmwasserspeichern verschiedener Größen, inkl. Ventilen, Verrohrungen, Befestigungen, etc. und fachgerecht entsorgen.
Menge: 2,000 Stk

**05.1.3.6 Abbruch/ Demontage Türen mit Zarge**
Demontage / Abbruch von Außen- und Innentüren mit Zargen/ Futter, und Schwelle unterschiedlicher Materialien (Holz, Kunststoff, Metall, etc.), vollständig bis zum Rohbau, inkl. aller Befestigungen, Dichtungen und Verleistungen, etc. und fachgerecht entsorgen.

Der Ausbau hat möglichst zerstörungsfrei zu erfolgen,
Beschädigungen sind zu vermeiden.

Türmasze ca. bis 1,00 x 2,25m
Menge: 10,000 Stk

**05.1.3.7 Abbruch von Wandbekleidungen Fliesen**
Abbruch von Wandfliesen, Natursteinriemchen und sonstigen Plattenbekleidungen mit Kleber, inkl. Fugenmaterial und dergleichen, bis zu 3 cm Gesamtstärke, bis zur Massivwand abbrechen und fachgerecht entsorgen.

Der Ausbau hat möglichst zerstörungsfrei zu erfolgen,
Beschädigungen sind zu vermeiden.
Die angrenzenden Bauteile dürfen dabei nicht beschädigt werden.

Abbruchsort: ehemaliger Frisör, Tafel
Menge: 20,000 m²

**05.1.3.8 Abbruch von Wandbekleidungen innen**
Abbruch von Wandbekleidungen, wie Beschichtungen und dergleichen, bis zu 1 cm Gesamtstärke, bis zur Massivwand abbrechen und fachgerecht entsorgen.

Der Ausbau hat möglichst zerstörungsfrei zu erfolgen,
Beschädigungen sind zu vermeiden.
Die angrenzenden Bauteile dürfen dabei nicht beschädigt werden.

Abbruchsort: ehemaliger Frisörsalon
Menge: 60,000 m²

**05.1.3.9 Entfernen Wand-/ Deckenbkleidungen Tapete**
Entfernen von Wand- und Deckenbekleidungen aus Tapete, teilweise auch mehrlagig, für verbleibendes Mauerwerk/ Decke, inkl. Fussleisten, Elektrodosen und Kabel, Rohre, Dichtungen und Verleistungen, etc., vollständig mit geeignetem Gerät entfernen, Untergrund säubern und den anfallenden Bauschutt fachgerecht entsorgen.

Der Ausbau hat möglichst zerstörungsfrei zu erfolgen,
Beschädigungen sind zu vermeiden.
Menge: 484,000 m²

**05.1.3.10 Abbruch Abhangdecke Leichtbauweise**
Abbruch Abhangdecke Leichtbauweise, aus unteschiedlichen Materialien (Holz, Gipskarton, sonstiger Paltten, etc.), nicht tragend, inkl. Abhängern und Unterkonstruktion, Elektrodosen und Kabel, Rohre, Dichtungen und Verleistungen, etc. vollständig bis zur tragenden Rohdecke entfernen/ abbrechen und fachgerecht entsorgen.

Der Ausbau hat möglichst zerstörungsfrei zu erfolgen,
Beschädigungen sind zu vermeiden.

Einbauort: ehemaliger Frisör, Flur QM
Menge: 60,000 m²

**05.1.3.11 Abbruch Deckenbekleidungen**
Abbruch Abhangdecke aus Metalllamellen innen, nicht tragend, inkl. Abhängern und Unterkonstruktion, etc. vollständig bis zur tragenden Rohdecke entfernen/ abbrechen und fachgerecht entsorgen.

Die Verankerungen sind vorsichtig mit entsprechendem Gerät zu schneiden/ trennen und restlos zu entfernen.
Die Rohdecke darf dabei nicht beschädigt werden.

Einbauort: ehemaliger Frisör vorne
Menge: 40,000 m²

**05.1.3.12 Abbruch von Bodenbekleidungen mit Unterbau**
Abbruch von keramischen und flexiblen Bodenbelägen, auf Estrich, Trittschalldämmung, Trennlagen, Schüttungen und dgl., etc. inkl. Sockelleisten, bis zu einer gesamtsärke von 10cm Stärke, bis zur Rohdecke (FR-Rippendecke) abbrechen und fachgerecht entsorgen - inkl. aller Nebenarbeiten, etc. und fachgerechte Entsorgung des Schuttmaterials.

Der Abbruch hat zerstörungsfrei mit geeignetem Gerät zu erfolgen, der Estrich ist vorher einzuschneiden
Menge: 260,000 m²

**05.1.3.13 Abbruch/ Demontage von Sockelleisten**
Abbruch von Sockelleisten, bestehend aus unterschiedlichen Materialien:
bis zur Bestandswand demontieren/ abbrechen und fachgerecht entsorgen.

Die angrenzenden Bauteile dürfen dabei nicht beschädigt werden.

Diese Position kommt nur für die Sockelleisten in Frage, die nicht von der davor genannten Position abgedeckt werden.
Menge: 100,000 m

#### Gliederung 05.2 Maurer-/ Betonarbeiten

##### Unterpunkt 05.2.1 Durchbruch- und Stahlbauarbeiten

###### Unbenannt 05.2.1.1 Herstellung Wandöffnungen Innenraumwände

*Hinweis: Abbruch- und Einbauanweisung, gem. Statik*
Abbruch- und Einbauanweisung
gemäß Statik - Konstruktionsprinzip:

1. Im Bereich der einzubauenden Abfangträger ist die
Mauerwerkswand auf einer Tiefe von 1/2 raumseitig zu schlitzen. Es bleiben zunächt 1/2 Wand im Schlitzbereich erhalten.

2. Auflagerbreite für die neuen Abfangträger ist auf beiden Seiten 25 cm. Höhe des Schlitzes nach Erfordernis = Höhe des Stahlträgers.

3. Einbau des ersten Stahlträger mit einer Fuge zum aufgehenden Mauerwerk von ca. 30 mm (nach Aushärten der Auflagerpolster).

4. Kraftschlüssiges verkeilen des Stahlträgers gegen das aufgehende Mauerwerk mittels paarweise angeordneter Stahlkeile in den Drittelspunkten der Träger.

5. Ausstopfen der Fuge zwischen Stahlträger und aufgehendem MW vollständig kraftschlüssig mit einem zugelassenen Quellzementmörtel (Pagels, Betec oder gleichwertig)

6. Ausstopfen der Fuge unterhalb des Trägers vollständig kraftschlüssig mit einem zugelassenen Quellzementmörtel.

7. Nach Abbinden des Quellzementmörtels ist der Wandschlitz im Bereich der neuen Abfangträger auf voller Wanddicke herzustellen.

8. Einbau des zweiten Stahlträgers gemäß der Punkte 2 bis 6.

9. Abbruch des Mauerwerks unterhalb der neuen Stahlträger. Der Übergangsbereich zu den verbleibenden Mauerwerkswänden ist vorab zu schneiden, um das Mauerwerksgefüge des  verbleibenden Mauerwerks durch die Stemmarbeiten nicht zu schädigen. Das Abbruchmauerwerk ist unmittelbar aus dem Gebäude zu entfernen.

*Hinweis: Leistungsumfang*
Leistungsumfang:
- Herstellung neuer Wandöffnungen
an Innenraumtrennwände zur Schaffung von Durchgängen
zur Neuerschließung von Raumbereichen

*Hinweis: Vorbemerkungen*
Einbau der Stahlstürze mit einer Fuge
zum aufgehenden Mauerwerk von ca. 20 mm
(nach Aushärten der Auflagerpolster).

Stahlträger, aus Formstahl,
Stahlsorte DIN EN 10025-2 (04/05) S 235JR
Korrosionsschutz, Beschichtungssystem gemäß
DIN EN ISO 12944-5, gem. Statik, komplett liefern und montieren, einschl. Kleineisenteile und Verbindungsmittel,

- Leistungen einschl. Schutzmaßnahmen
- Leistung einschl. aller erf. techn. Hilfsmittel.
- Leistung einschl. Arbeitsgerüste

Dies ist in die Einheitspreise mit einzurechnen und wird nicht gesondert vergütet!!!

**05.2.1.1.1 Trennschnitt zum genauen Wandabbruch**
Trennschnitt an Wandmauerwerk für den lagegenauen sauberen Abbruch herstellen, einschl. geeigneter Technik und Schuttbeseitigung

- Schnitttiefe bis 24 cm
- Mauerwerk beidseitig verputzt,
- Leistungen einschl. erforderlichgen Arbeitsgerüste

Der Abbruch bzw. Herstellung der Mauerwerksöffnung hat zerstörungsfrei mit geeignetem Gerät zu erfolgen.

Angrenzende Bauteile dürfen dabei nicht beschädigt werden.
Menge: 119,000 m

**05.2.1.1.2 Trennschnitt zum genauen Wandabbruch, Fensteranschläge**
Trennschnitt Wandmauerwerk der Fensteranschläge;

wie in Vorposition beschrieben, jedoch nur Schnitttiefe bis 15cm

alle Fensteranschläge
Menge: 45,100 m

**05.2.1.1.3 Innenwandmauerwerk abbrechen bis d = 15 cm**
Innenwandmauerwerk, tragend / nicht tragend, bestehend aus Ziegelstein, o glw. etc. inkl. Putz, Tapeten oder sonstigen Wandbelägen und Fussleisten, Elektrodosen und Kabel, Rohre, etc., vollständig bis zum Rohbau abbrechen und den anfallenden Bauschutt fachgerecht entsorgen.
In dieser Position sind auch Türdurchbrüche enthalten,
Vorleistungen wie Trennschnitte im Maurer-LV.

Angrenzende Bauteile dürfen dabei nicht beschädigt werden.

Wanddicke bis 15 cm
Menge: 10,000 m³

**05.2.1.1.4 Innenwandmauerwerk abbrechen bis d = 30 cm**
Innenwandmauerwerk tragend, bestehend aus Ziegelstein oder glw. etc. inkl. beidseitigen Putz, Tapeten oder sonstigen Wandbelägen und Fussleisten, Elektrodosen und Kabel, Rohre, etc., vollständig bis zum Rohbau abbrechen und den anfallenden Bauschutt fachgerecht entsorgen.
In dieser Position sind auch Türdurchbrüche enthalten,
Vorleistungen wie Trennschnitte im Maurer-LV.

Angrenzende Bauteile dürfen dabei nicht beschädigt werden.

Wanddicke bis 30 cm
Menge: 10,844 m³

**05.2.1.1.5 Außenwandmauerwerk abbrechen bis d = 50 cm**
Außenwandmauerwerk tragend, bestehend aus Ziegelstein oder glw. etc. inkl. beidseitigen Putz, Tapeten oder sonstigen Wandbekleidungen und Fussleisten, Elektrodosen und Kabel, Rohre, etc., vollständig bis zum Rohbau abbrechen und den anfallenden Bauschutt fachgerecht entsorgen.
In dieser Position sind auch Türdurchbrüche enthalten,
Vorleistungen wie Trennschnitte im Maurer-LV.

Angrenzende Bauteile dürfen dabei nicht beschädigt werden.

- Wanddicke 30 bis 50 cm
Menge: 7,000 m³

**05.2.1.1.6 Sturzauflager herstellen Bestand, Wanddicke bis 45cm**
Herstellung Sturzauflager an neu auszuführenden Wandöffnungen, Leistungen bestehend aus:

- Herstellung Auflagertasche:
durch das Schneiden und Ausstemmen des Mauerwerks

Auflagertiefe: bis 45 cm
Auflagerbreite: bis 25 cm

- Herstellung Auflagerpolster:
durch Betonposter
Dicke d = 20 cm

- Herstellung Auflagerpolster
- Leistungen einschl. Schuttbeseitigung
- Leistung einschl. Arbeitsgerüste (innen)
- Wandhöhen bis 3,00 m

Abrechnung jeweils für beide Stürze pro Öffnung, auch wenn die Auflager zeitlich versetzt hintereinander hergestellt werden müssen.
Menge: 26,000 Stk

**05.2.1.1.7 Sturzauflager herstellen, Wanddicke bis 24 cm**
Lesitungen, wie in Vorposition beschrieben,

jedoch nur mit einer Wandstärke von 24cm
Menge: 50,000 Stk

**05.2.1.1.8 Auflager herstellen Deckenträger**
Herstellung neues Auflagermauerwerk für die neuen Stahlträger mit Mauersteinen gleicher Art und Größe wie im vorhandenen Umgebungsmauerwerk, inkl. Verzahnung mit dem vorhandenem Mauerwerk, inkl. Rückbau / Abbruch der notwendigen Steine zur Herstellung des Auflagers

SFK 12, MG III
b = 24cm
l = bis 40cm
h = bis 38cm

- Leistungen einschl. aller erforderlichen
Schneid- und Anpassungsarbeiten
- Leistung einschl. Arbeitsgerüste

inkl. Ausmauerungen in Blockverzahnung mit dem Bestandsmauerwerk, Verband gem. DIN 1053

Statik Position 1.1.6

Einbauort: EG Querwand (QM)
Menge: 2,000 Stk

**05.2.1.1.9 Einbau Stahlstürze für Wandöffnungen bis 1,01 m**
Einbau der Stahlstürze aus Stahlträger
Profile gem. Statik HEA 100

- für die Wandöffnungen bis 1,01 m
- Abrechnung pro 1 St. Stahlträger
- Abrechnung der Stahlträger gesonderte Position

komplett liefern und montieren, aus Formstahl,
Stahlsorte DIN EN 10025-2 (04/05) S 235JR,
Korrosionsschutz, Beschichtungssystem gemäß
DIN EN ISO 12944-5,

einschl. Kleineisenteile und Verbindungsmittel,

Ausführung gem. Statik Positionen N1-08, 1.1.1, 1.1.6, N1-09

Einbauort: KG + EG
Menge: 25,000 Stk

**05.2.1.1.10 Einbau Stahlstürze für Wandöffnungen bis 1,51 m**
Einbau der Stahlstürze aus Stahlträger
Profil gem. Statik HEA 100

- Abrechnung der Stahlträger gesonderte Position

Leistungen wie vor beschrieben, jedoch:

- für die Wandöffnungen bis 1,51m
Menge: 8,000 Stk

**05.2.1.1.11 Abfangung Stahlträger Decke IPE 200**
Abfangung der Deckenkonstruktionen herstellen, gem. Statik.

Profil: IPE - 200
Länge =  ca. 5,80 m
Auflager Wand (Büro / Foyer): 20cm. drei Schichten mit SFK 12, NM III neu aufzumauern.
Auflager Mitte: neuer Pfeiler 24/24
Auflager Wand (WC 1 + 2): Kragarm

Statik Pos. 1.1.6

2 Stück

Einbauort: EG
Menge: 267,000 kg

**05.2.1.1.12 Flachsturz, für Öffnungsbreite bis 1,00 m**
Flachsturz 115 x 71mm, L bis 1500 mm
in zuvor beschriebene Mauerwerksöffnung einbauen.

als Abfangung der neuen Öffnungen im Mauerwerk für die Heizkreisverteiler liefern und einbauen
Menge: 4,000 Stk

###### Unbenannt 05.2.1.2 Kernbohrungen

**05.2.1.2.1 Kernbohrung, Durchm. bis 80 mm**
Kernbohrungen,
Durchmesser bis 80 mm,
Schnitt-Tiefe bis 25 cm,
in allen tragenden und nichttragenden Bauteilen aus
Mauerwerk aller Festigkeitsklassen, in allen
Höhenlagen,
- waagerecht oder senkrecht,
nachträglich herstellen,
einschl. der hierfür erforderlichen Arbeitsgerüste.

Das Einmessen der Bohrungen und Ausschnitte an den
entsprechenden Bauteilen hat nach den zur Verfügung
gestellten Plänen durch den Auftragnehmer zu erfolgen.
Anfallendes Brauchwasser ist abzusaugen und zu
entsorgen. Durch Brauchwasser verschmutzte Bauteile
sind zu reinigen.
Das anfallende Bohr- und Schnittgut wird Eigentum des
AN und ist zu beseitigen.
Menge: 5,000 Stk

**05.2.1.2.2 Kernbohrung, Durchm. bis 125 mm**
Kernbohrungen herstellen wie vor beschrieben,
jedoch Durchmesser bis 125 mm.
Menge: 5,000 Stk

**05.2.1.2.3 Kernbohrung, Durchm. bis 150 mm**
Kernbohrungen herstellen wie vor beschrieben,
jedoch Durchmesser bis 150 mm.
Menge: 3,000 Stk

**05.2.1.2.4 Kernbohrung, Durchm. bis 200 mm**
Kernbohrungen herstellen wie vor beschrieben,
jedoch Durchmesser bis 200 mm,
Schnitttiefe bis 45cm
Menge: 7,000 Stk

**05.2.1.2.5 Kernbohrung, Durchm. bis 250 mm**
Kernbohrungen herstellen wie vor beschrieben,
jedoch Durchmesser bis 250 mm,
Schnittiefe bis 45cm
Menge: 3,000 Stk

##### Unterpunkt 05.2.2 Maurerarbeiten

*Hinweis: ZTV Mauerarbeiten*
Zusätzliche Technische Vertragsbedingungen (ZTV) für
Mauerarbeiten

Zusätzlich zur VOB Teil C (Allgemeine technische
Vertragsbedingungen) gelten alle Richtlinien und
Vorschriften der jeweiligen Fachverbände und
Materialhersteller. Brandschutz-, wärmeschutz- und
schallschutztechnische Anforderungen sind zwingend zu
beachten.

Bei Brandwänden und Wänden mit einer Feuerschutzklasse
F90 und F30 sind die Anschluss- und Dehnfugen mit einem
zugelassenen Feuerschutzmaterial vollflächig
auszustopfen und auf beiden Seiten zu schließen. Die
DIN 4102 ist bei der Planung, Konstruktion und
Ausführung unbedingt zu beachten.

Alle groben Verschmutzungen am Mauerwerk sind täglich
zu entfernen, bevor der Abbindeprozess abgeschlossen
ist. Spezielle Reinigungsverfahren bei starker
Verschmutzung sind vor der Ausführung mit dem
Auftraggeber festzulegen.

Schlitze für die haustechnischen Gewerke dürfen nur mit
dafür geeigneten Geräten unter Berücksichtigung der DIN
1053, Teil 1 gesägt oder gefräst werden.
Für alle Rohr- und Leitungsdurchführungen muss die
Bewegungsfreiheit gewährleistet sein.
Das bei Durchbruch- und Schlitzarbeiten anfallende
Abbruchmaterial ist vom Auftragnehmer fachgerecht zu
beseitigen. Dies ist in die Einzelpreise miteinzukalkulieren.

Ergänzend zu den Nebenleistungen der VOB (Vergabe- und
Vertragsordnung für Bauleistung) werden folgende
Leistungen nicht gesondert vergütet und sind in die
Einheitspreise einzurechnen, sofern nicht besondere
Positionen dafür vorgesehen sind:
- Die Ausführung der Arbeiten in Teilabschnitten gemäß
Bauzeitplan und Baufortschritt auf Anordnung der
Bauleitung.
- Die Sicherung der Wände im Bauzustand liegt bis zur
Fertigstellung im Verantwortungsbereich des
Auftragnehmers.
- Sicherung von Bauteilen, deren Trag- und
Standsicherheit nur im Zusammenhang mit anderen, noch
nicht erstellten Bauteilen gewährleistet ist.
- Sämtliche Erschwernisse durch Arbeiten an bestehenden
Bauwerken

**05.2.2.1 Wand-/ Türöffnung zumauern, d=45 cm**
Wand-/ Türöffnung in vorh. MW-Wänden mit Porotonmauersteinen gleicher Art und Größe wie im vorhandenen Umgebungsmauerwerk zumauern, inkl. Verzahnung mit dem vorhandenem Mauerwerk herstellen.

- RDK 0,7 - SKF 12, MGR II
- Höhen bis 3,00 m,
- Wanddicke bis 45 cm

- Leistungen einschl. aller erforderlichen
Schneid- und Anpassungsarbeiten
- Leistung einschl. Arbeitsgerüste

inkl. Ausmauerungen in Blockverzahnung mit dem Bestandsmauerwerk, Verband gem. DIN 1053
Menge: 7,000 m²

**05.2.2.2 Wand-/ Türöffnung zumauern, d=25cm**
wie zuvor,

jedoch nur Wandstärken bis 25cm
Menge: 20,400 m²

**05.2.2.3 Pfeiler KS Mauerwerk 24x24cm**
Pfeiler, tragend, aus KS-Steinen, gemäß DIN V 106, im Mörtel versetzen, Wandhöhen bis 3,00m, Oberfläche geeignet für Putzoberflächen,
Eigenschaften wie folgt:

Dicke: 24cm x 24cm
Rohdichteklasse: 1,6
Steinfestigkeitsklasse: 12/ IIa

- Leistungen einschl. aller erforderlichen
Schneid- und Anpassungsarbeiten

Einbauort: EG:
Statik Pos 1.3.1
Menge: 3,000 m

**05.2.2.4 Leibungen beimauern**
Lotrechtes beimauern von Leibungen nach Abriss Innenmauerwerk zur Herstellung eines sauberen Abschluss

- Höhen bis 3,00 m
- Wanddicke bis 45 cm

- Leistungen einschl. aller erforderlichen
Schneid- und Anpassungsarbeiten
- Leistung einschl. Arbeitsgerüste
Menge: 10,000 m²

**05.2.2.5 Ziegelmauerwerk ausbessern, ergänzen**
Vorhandenes Ziegelmauerwerk: ausbessern und ergänzen mit Mauersteinen gleicher Art und Größe wie im vorhandenen Umgebungsmauerwerk zumauern, inkl. Verzahnung mit dem vorhandenem Mauerwerk herstellen.
Leistungsbeschreibung:
- mit Architekt Feststellung Reparatur-/ Ergänzungsaufwand
- lose Steine vorsichtig aufnehmen und mit Mörtel nach Vorlage Bestand wieder aus-/ vermauern
- Leistungen einschl. aller erforderlichen Nebenarbeiten und Schneid- und Anpassungsarbeiten
- Leistung einschl. Arbeitsgerüste

Abrechnung pro m² Wandfläche
Menge: 20,000 m²

**05.2.2.6 Ausmauern Ziegelmauerwerk (Kleinflächen)**
Vorhandenes Ziegelmauerwerk sanieren, ausbessern und ggf. mit bauseits vorhandenen Ziegelsteinen erneuern.
Kleinflächen bis 0,25 m2 groß

Leistungsbeschreibung:
- Mauerwerk prüfen
- mit Architekt Feststellung Sanierungsaufwand
- lose Steine vorsichtig aufnehmen und mit Mörtel nach Vorlage Bestand wieder aus-/ vermauern
- Fugen auskratzen, reinigen, neu verfugen
- Leistungen einschl. aller erforderlichen Nebenarbeiten und Schneid- und Anpassungsarbeiten
Abrechnung pro Stück sanierte Kleinfläche
Menge: 10,000 Stk

**05.2.2.7 Schliessen Mauerwerksrisse**
Rissesanierung der Fugenbereiche,
vorhand. Mauerwerksrisse im Fugenbereich gut ausräumen, mit Stahlkeilen den Verband unter Spannung bringen und mit Mörtel unter Zusatz von Quellzement ausfüllen.
Menge: 20,000 m

**05.2.2.8 Schließen Wand-/ Deckenaussparung, bis 0,25 m2**
Decken- und Wandaussparungen der Installationen,
bis 0,25 m2 groß, Stärke bis 30cm (stärkeres wird doppelt berechnet),
nach der Leitungs-Rohinstallation ausmauern, bzw. verfüllen.

Medienbelegung ca. 50 % der Querschnittsfläche.
Menge: 10,000 Stk

**05.2.2.9 Putzträgerplatte**
Putzrägerplatte für Wandaussparungen der Installationen, Stärke bis 30mm,
nach der Installation des Heizkreisverteilers an diesem verkleben und die Anschlüsse an das Umgebungsmauerwerk.

Größe ca. 1,00m²
Abrechnung pro Stück
Menge: 2,000 Stk

**05.2.2.10 Ausmauern Stahlträger R30**
vollständiges Ausmauern der neu eingesetzten Stahlträger.
Die Stürze sind bautechnisch R 30 einzumauern mit geeigneten Steinen und Mörtel (DIN 4102-4)

- Leistungen einschl. aller erforderlichen Schneid- und Anpassungsarbeiten
- Leistung einschl. Arbeitsgerüste

Abrechnung pro m

Einbauort: EG
Menge: 30,000 m

**05.2.2.11 Ausmauern Stahlträger R90**
vollständiges Ausmauern der neu eingesetzten Stahlträger.
Die Stürze sind bautechnisch R 90 einzumauern mit geeigneten Steinen und Mörtel  (DIN 4102-4)

- Leistungen einschl. aller erforderlichen Schneid- und Anpassungsarbeiten
- Leistung einschl. Arbeitsgerüste

Abrechnung pro m

Einbauort: KG
Das Kellergeschoss hat eine lichte Raumhöhe von 1,25 - 1,65m - bitte diesen Umstand bei der Preisermittlung berücksichtigen!!!
Menge: 12,000 m

**05.2.2.12 Putz-Glattstrich für Fenstereinbau**
Herstellen einer dünnen Ausgleichsputzschicht (Glattstrich ca. 15cm breit) als Untergrund zum fachgerechten Einkleben der Fenster von innen (Leibung) und außen.

Abrechnung per laufendem Meter

Alle Fenster
Menge: 60,100 m

##### Unterpunkt 05.2.3 Betonarbeiten

*Hinweis: ZTV Beton*
Zusätzliche technische Vorschriften zu Beton- und
Stahlbetonarbeiten

für alle Positionen des Gewerkes Stahlbeton geltend:

1. Es gilt DIN 18 331, Beton- und Stahlbetonarbeiten

2. Massgebend für die Ausführung der Beton- und
Stahlbetonarbeiten sind die Bestimmungen des Deutschen
Ausschusses für Stahlbeton sowie alle weiteren
DIN-Vorschriften, die für die Ausführung infrage kommen
in der zum Zeitpunkt der Ausführung gültigen Fassung.
Bei Widersprüchen zwischen DIN- Normen gelten die DIN
1045 u. 1164 vorrangig.

3. Für die Ausführung der Arbeiten und insbesondere für
die Stahlbewehrungen und die Betonfestigkeitsklassen
gelten uneingeschränkt die Festlegungen des Statikers.

4. Ausschalen und Nachbehandeln Die Art und Dauer der
Nachbehandlung von frisch eingebrachtem Beton hat nach
den Grundsätzen des Merkblattes B8 - Nachbehandlung von
Beton, des Bundesverbandes der Deutschen
Zementindustrie e.V. www.BDZement.de zu erfolgen.

5. Schalung Die Schalungspositionen des LV' s
beinhalten auch die notwendigen Unterstützungen der
jeweiligen Konstruktionsteile in der erforderlichen
Dimensionierung, sowie alle Traggerüste nach Wahl des
AN.

6. Bewehrung und Kleinteile
Die Positionen für den Bewehrungsstahl beinhalten Lieferung, Zuschnitt, Biegen und Einbau der Bewehrung für das gesamte Bauwerk.
Abgerechnet wird das Gewicht der Bewehrung nach den
Ausführungszeichnungen (Stahllisten der Bewehrungspläne). Montagebehelfe wie z.B. Verspannungen
und Montageeisen sind in den Einheitspreisen enthalten.
Besondere Zuschläge hierfür sind nicht vorgesehen und
werden nicht vergütet.
Bindedraht, Walztoleranzen und Verschnitt bleiben bei der Ermittlung des Abrechnungsgewichtes unberücksichtigt.
Maßgebend für die Massenermittlung ist das errechnete Gesamtgewicht nach den Gewichten der DIN-Normen (Nenngewichte)
Befestigungsmittel, auch die örtlich einzubetonierenden, sind in Edelstahl, Werkstoff 1.4571
auszuführen.

7. Einheitspreise
Mit den Einheitspreisen gilt als abgegolten, sofern im LV hierfür keine besonderen Ansätze vorgesehen sind:
- Das unfallsichere Abdecken sämtlicher Deckenaussparungen, Durchbrüche, Installationsöffnungen etc., sowie Aufbau u. Vorhalten aller Umwehrungen u. Absturz- sicherrung für die Dauer der Durchführung der Gesamtleistung bis zur Abnahme.
- Das Dichten von Löchern für Spanndrähte, Abstandhalter,etc.
- Das Abtrennen von evtl. aus der Oberfläche
hervortretenden restlichen Rödeldrähten etc. bis ca. 10
mm unterhalb der Oberfläche, sowie das fachgerechte
Verschließen von Vertiefungen.
- Herstellen und Verschließen von Aussparungen und Schlitzen, soweit im sie im LV nicht besonders erwähnt sind
- Einsetzen aller bauseits beigestellten Einbauteile
- An allen Schalungsstößen für Sichtbetonteile sind durch Einkleben von Dichtungsstreifen o.ä. Vorkehrungen gegen das Auslaufen von Betonwasser/ -schlämme zu treffen.
- Einbringen zusätzlicher erforderlicher Leerrohre für
Installationen
- Einsetzen von Fugendichtbändern im Bereich der Gründungsversprüngen, Anschlussbereich zu
aufgehenden Bauteilen usw.
- zusätzl. Maßnahmen beim Herstellen und Verarbeiten des Betons.

8. Bauzwischenzustände
Alle für die Bauzwischenzustände (Steifen, Abstrebungen, Stützenfüße, Windsicherungen, Lagesicherungen usw.) nötige Maßnahmen sind in die Positionen einzukalkulieren.

**05.2.3.1 Streifenfundamente 0,30m**
unbewehrte Streifenfundamente C20/25, XC2, gegen Erdschalung betonieren, inklusive Sauberkeitsschicht oder Noppenbahn.

Untergrund: Erdreich
Querschnitte: ca. B x H 30 x ca 80 / 200cm
Einbauort: Anbauten

Statikposition: N1-GO3
Menge: 6,000 m³

**05.2.3.2 Punktfundamente**
Punktfundamente: Ortbeton, bewehrt / (Bewehrung in gesonderter Position).

3 Stk. Masze: 50 x 50 x 80 cm
1 Stk. Masze: 60 x 60 x 80 cm

Betongüte : C 25/30
Expositionsklassen: XC4, XF1, WF
Maximaler Wasserzementwert: 0,60
Untergrund: verdichtetes Erdreich

Einbauort: Anbauten Holzstützen
Menge: 1,000 m³

**05.2.3.3 Ausgleichsschicht unbewehrter Beton**
Ausgleichsschicht unbewehrter Ortbeton C16/20 als Untergrund für die Schachtsohle, etc.

Einbauort: Unter Schacht KG
Menge: 1,000 m³
Zeitansatz: 0,28

**05.2.3.4 Bewehrte StB-Wand 25cm**
Bewehrte StB Wand,
Ortbeton, C 25/30 (XC3, WF),
Bewehrung in gesonderter Postion, Betonwarzen und Grate abgeschliffen, Kanten gefast, 5mm,
innen glatt zur Sichtbereich

Dicke: 25 cm
Höhe: bis ca. 2,00m

Einbauort: Schachtwand ans KG

Statikposition: N1-G05
Menge: 2,250 m³

**05.2.3.5 Alt.Pos. Schalsteine 25cm**
Schalsteine inkl. Betonverfüllung C25/30, vertikal und horizontal bewehrt mit D=10,
Bewehrung in ges. Position

Dicke: 25 cm
Höhe: bis ca. 1,50

Einbauort: Sockelwand oberhalb der Fundamente

Statikposition: N1-GO5
Menge: 9,000 m²

**05.2.3.6 Bewehrte StB-Platte 15cm**
Bewehrte StB-Platte,
Ortbeton, C 20/25 (XC2, WF),
Bewehrung in gesonderter Postion,

Dicke: 15 cm
Höhe: bis ca. 1,50

Einbauort: Anbau rechts

Statikposition: 3.4.1
Menge: 5,400 m³

**05.2.3.7 Bewehrte StB-Platte 20cm**
Bewehrte StB-Platte,
Ortbeton, C 25/30 (XC3, WF),
Bewehrung in gesonderter Postion,

Dicke: 20 cm
Tiefe: bis ca. 2,00m unter OK Gelände

Einbauort: Anbau rechts, unter Schachtwänden KG

Statikposition: N1-G06
Menge: 0,500 m³

**05.2.3.8 Zulage WU-Beton**
Als Zulage für die Betonarbeiten des Schachtes (Wände + Sohle):
Ausführung als WU-Beton konstruktiv mit Zusatzmitteln
Menge: 2,750 m³

**05.2.3.9 StB-Fundamentbalken**
Bewehrte StB-Fundamentbalken,
Ortbeton, C 25/30 (XC2, WF),
Bewehrung in gesonderter Postion,

Dicke: 20 cm
Breite: 60cm
Länge: ca, 3,60m

auf Bestandsbetonsohle aufbetonieren.

Einbauort: KG, im Bereich der Querwände

Statikposition: N1-G04
Das Kellergeschoss hat eine lichte Raumhöhe von 1,25 - 1,65m - bitte diesen Umstand bei der Preisermittlung berücksichtigen!!!
Menge: 2,000 m³

**05.2.3.10 Schalung, Betonarbeiten**
Schalung für die Betonarbeiten der Vorpositionen, 2-teilig,
Höhen: bis 2,0m,
Schalung: glatt, Oberfläche auf der Außenseite geeignet für Abdichtung/ Wärmedämmung/ Putzoberflächen.
Menge: 39,000 m²
Zeitansatz: 0,60

**05.2.3.11 Bewehrung: Stab-/ Mattenstahl**
Betonstahl, Mattenstahl, Bst 500 M, Lagermatten, entsprechend den Bewehrungsplänen schneiden, biegen und verlegen.

Betonstahl, Stabstahl, Bst 500 S, verschiedene Durchmesser und Längen, entsprechend den Bewehrungsplänen schneiden, biegen und verlegen.

Abrechnung zum Nachweis
Es wird nach Stahllisten abgerechnet ohne Vergütung von
Walztoleranzen, Überlängen, Verschnitt, Bindedraht,
Stehbügeln, S-Haken etc..
Abstandshalter usw. werden nicht gesondert vergütet
und sind ebenso wie andere Verlegehilfen in den
Einheitspreis einzurechnen.

Siehe statische Berechnungen und Nachweise.
Menge: 1,000 t

**05.2.3.12 Kleineisenteile, feuerverzinkt**
Kleineisenteile, feuerverzinkt, für Ankerplatten, Zug- und Klebeanker und dergleichen, entsprechend der Statischen Nachweise verlegen und fachgerecht befestigen, inkl aller Befestigungsmaterialen, Schrauben, Nägel, usw.

Stahlgüte : S235JR
Stückgewicht : bis 2,5 kg

Siehe statische Berechnungen und Nachweise.

Abrechnung nach kg / Anker
Menge: 50,000 kg
Zeitansatz: 0,10

**05.2.3.13 Fugendichtband für Arbeitsfuge**
Herstellen einer wasserdichten Arbeitsfuge zwischen der Sohlplatte und aufgehenden Wänden durch Einlegen eines Fugendichtbandes / Quellbandes,
einschl. aller Eckausbildungen, teilweise wird das Fugenband auch vertikal hochgezogen.
Einbau nach den Vorgaben des Herstellers, beim betonieren der Sohle des Schachtes
Menge: 15,000 m

##### Unterpunkt 05.2.4 Einbauteile

**05.2.4.1 Fundamenterder**
Fundamenterder aus Edelstahl, 30 x 3,5mm, umlaufend in die Streifenfundamente, bzw. Sohle einlegen. Ausführung entsprechend VDE- und VDEW-Richtlinie für das Einbetten von Fundamenterdern in Gebäudefundamente sowie HEA-Merkblatt Fundamenterder
Menge: 25,000 m

**05.2.4.2 Anschlussfahnen Fundamenterder**
Anschlußfahnen Fundamenterder aus Edelstahl, 30 x 3,5mm oder Rundstahl d=10mm, nach Angabe Bauleitung verlegen und zum Anschluß an die Potentialausgleichsschiene (mind. 30cm über KG-Fußboden) und Anschluss Blitzschutzanlage (an allen vier Gebäudeecken) führen.

Ausführung entsprechend VDE- und VDEW-Richtlinie für das Einbetten von Fundamenterdern in Gebäudefundamente sowie HEA-Merkblatt Fundamenterder.
Menge: 3,000 m

**05.2.4.3 Hauseinführung Trinkwasser**
Einspartenhauseinführung - 110 - 3 Meter
Strom, Wasser, Erdwärme oder Gas bis DN 50
Einsparten-Gebäudeeinführung für Versorgungsleitungen,
bei nicht unterkellerten Gebäuden mit druckwasserdichter, umlaufender Vierstegdichtung:
Außenabdichtung zum Beton: 10 bar
Lieferumfang:
stabile Aufstellvorrichtung mit Standfußverlängerung
Dichtpackung zum bodenplattenbündigen Einbau
(Höhe inkl. Aufstellvorrichtung: ca. 125 cm bis OKRF)
flexibles Leerrohrsystem 110 3 m
- Innendurchmesser: 101 mm
- Radius: 1000 mm
- inkl. Schlauchverbinder 110
Installationsset bestehend aus:
- Leerrohraufsatz ID 100, ca. 25 cm
- Dichteinsatz
- Abschlussstopfen
liefern und fachgerecht einbauen.
Menge: 1,000 St

**05.2.4.4 Hausanschluss Fernwärme**
Hausanschlussbogen 90deg; DN 25 (33,7/110), 1,5x1,0mMediumrohr: P235GH, geschweißt, kalt gebogen
Mantelrohr: PEHD
Dämmdicke: 1x verstärkt
Netzüberwachung: IPS-Cu
Abmessungen:
Verbundmantelrohr - Nennweite: DN 25
Mediumrohr - Außendurchmesser: 33,7 mm
Mantelrohr - Außendurchmesser: 110 mm
Schenkellänge: 1,5 x 1,0 m
Fabrikat: Isoplus oder gleichwertig

.......................................................
angebotenes Fabrikat (vom Bieter einztutragen)
Menge: 2,000 St

**05.2.4.5 Mauerkragen EPDM Abwasserltg PE DN/OD110**
Mauerkragen aus EPDM, Befestigung mit Spannbändern aus nichtrostendem Stahl, für Abwasserleitung, aus PE-Rohr, DN/OD 110.
Menge: 2,000 St

**05.2.4.6 Flanschrohr Schmutzwasser / Lüftung**
Flanschrohr FE - ID 200
dickwandiges Kunststoff-Futterrohr Echtmaß für den
nachträglichen Einbau von Rohren und Kabeln mittels
Dichteinsatz (nicht im Lieferumfang enthalten),
Innendurchmesser: ID 200, Lieferlänge: ca. 50 cm,
mit Folienflansch, öl- und bitumenbeständig, umlaufend ca. 15 cm, MPA-geprüft bis 1,5 bar, Folienflansch DIN 18533 W1-E,
liefern und fachgerecht einbauen.
Hersteller: CRASO oder gleichwertig

.......................................................
angebotenes Fabrikat (vom Bieter einztutragen)
Menge: 7,000 St

**05.2.4.7 Mediendurchführung Schmutzwasser**
Mediendurchführung, einfach, rund, für Abwasser,

in Außenwand, aus Mauerwerk, mit vorh. Dichtungsbahn, Wanddicke über 36,5 bis 50 cm, in vorh. Futterrohr, aus Kunststoff, Innendurchmesser 200 mm, Medienrohr aus Polyvinylchlorid PVC-C, Außendurchmesser Medienrohr über 110 bis 125 mm, dicht gegen drückendes Wasser, geschlossene Ausführung.
Menge: 3,000 St

**05.2.4.8 Mediendurchführung Lüftung**
Mediendurchführung, einfach, rund, für Abwasser, in Außenwand, aus Mauerwerk, mit vorh. Dichtungsbahn, Wanddicke über 36,5 bis 50 cm, in vorh. Futterrohr, aus Kunststoff, Innendurchmesser 200 mm, Medienrohr aus Polyvinylchlorid PVC-C, Außendurchmesser Medienrohr über 125 bis 160 mm, dicht gegen drückendes Wasser, geschlossene Ausführung.
Menge: 4,000 St

**05.2.4.9 Luflteitung rund Kunststoff AD 160mm**
Luftleitung, rund, Luftdichtheitsklasse ATC2 DIN EN 16798-3, aus Kunststoff, Baustoffklasse DIN 4102-1 B1 (schwerentflammbar), erdverlegt, Nenn-Ringsteifigkeit SN 8 DIN EN ISO 9969, Außendurchmesser 160 mm, Verbindung geschweißt, Form- und Verbindungsstücke werden gesondert vergütet, min./max. Temperatur der geförderten Luft -15 bis 80 Grad C.
Menge: 8,000 m

**05.2.4.10 Bogen Luftleitungg rund 90Grad Kunststoff DN160**
Bogen, für Luftleitung, rund, 90 Grad, aus Kunststoff, Baustoffklasse DIN 4102-1 B1 (schwerentflammbar), Mindest-Wanddicke gemäß max. Betriebsdruck und Temperatur, Außendurchmesser 160 mm, zum Einstecken, mit Lippendichtung, aus Kunststoff, mit Schrauben und Dichtung, min./max. Temperatur der geförderten Luft -15 bis 80 Grad C.
Menge: 4,000 St

**05.2.4.11 Entlüftungshaube**
Dachhaube / Lamellenhaube aus verzinktem Stahl,. als sichtbarer Abschluss der Luftleitung des Kellergeschosses:
Aussendurchmesser: 250mm
Nenndurchmesser Rohr: 160mm
Bauteilhöhe: 225mm
Lamellenanzahl: 4

Die Lamellenhaube K03 wird direkt auf die PE-Leitungen gesteckt / montiert.
liefern und fachgerecht einbauen.
Menge: 4,000 St

**05.2.4.12 Alternativposition: Entlüftungshaube**
Entlüftungsrohr mit Regenhaupe und Fliegengitter aus Edelstahl, als sichtbarer Abschluss der Luftleitung des Kellergeschosses:
Nenndurchmesser Rohr: 100mm
Länge: 1,00m

Das Lüftungsrohr wird direkt an die Bögen der PE-Leitungen angeschlossen, die Anschlüsse sind fachgerecht zu versiegeln
liefern und fachgerecht einbauen.

Fabrikat: Hailo Standardrohr mit Kappe

.......................................................
angebotenes Fabrikat (vom Bieter einztutragen)
Menge: 1,000 St

**05.2.4.13 Revisionsklappe Boden**
Revisionsbodenklappe im HAR, bündig mit Fussbodenbelag, auf den vorhandenen Schacht aus Stahlbeton einbauen:
Material:
Deckel: Aluminium-Tränenblech, pulverbeschichtet in RAL9006
Rahmen: Kanaltyp, Aluminium pulverbeschichtet in RAL9006

Abmessungen: 1000 x 1500 mm

Produkteigenschaften komplett montiert:
- Bruchlast 15 kN/m² nach EN1991
- Öffnungsmechanismus: Kontra Balance System mit Öffnungshilfe und Zurückfallhemmung
- In geöffneter Stellung automatisch verriegelt und mit einer Hand zu entriegeln
- Eingelassener Handgriff
- Schnappschloss mit abnehmbarer Klinke
- Abdichtungsprofil
- Bänder
Die notwendige Unterkonstruktion ist in dieser position mit zu berücksichtigen und anzubieten;
fachgerechter Einbau, inkl Befestigungsmaterial, etc.

Produkt: Gorter® Bodenluke WA

.......................................................
angebotenes Fabrikat (vom Bieter einztutragen)
Menge: 1,000 St

**05.2.4.14 Brandschutztür T90, 0,90 / 1,50m**
T 90-1-feuerbeständige Stahl-Feuerschutztür geprüft nach DIN 4102.
Einflügeliges Türelement.
- Anschlagsart DIN rechts
- Türblatt verzinkt und grundiert ähnlich RAL 9002 (Grauweiß)
- 62 mm dick, 3-seitig gefälzt mit Dickfalz
- Blechdicke 1,0 mm
- Eckzarge 2,0 mm dick, mit dreiseitiger Dichtung und unterem Bodenwinkel
- Einsteckschloss mit Wechsel nach DIN 18250, PZ-vorgerichtet
- Kunststoff-Drückergarnitur schwarz, Drücker festdrehbar gelagert mit Buntbart-Einsatz und 1 Bb-Schlüssel
- 3 Sicherungszapfen
- 2 dreiteilige Bänder mit Kugellager
- Obentürschließer nach DIN EN 1154

Baurichtmaß (B x H mm): 900mm x 1500mm
Liefern und nach Herstellervorschrift einbauen.

Fabrikat "Teckentrup", Zulassungs-Nr. Z-6.20-2057 oder glw.

Einbauort: KG
Menge: 1,000 St

##### Unterpunkt 05.2.5 Sonstiges

**05.2.5.1 Kellerdämmung, D= 100mm**
Kellerdeckendämmung mit Lamellendämmung aus Steinwolle

Nachträgliche Wärmedämmung einer Kellerdecke im Klebeverfahren von unten, unter Beachtung der DIN 4108 normgerecht herstellen.
Liefern und dicht gestoßen auf tragfähigem Untergrund anbringen. Untergrund ist auf Tragfähigkeit und Ebenheit zu prüfen und ggf. vorzubehandeln.

Dämmschichtdicke: 100 mm
Wärmeleitfähigkeit: lambda = 0,041 W/(mK)
nach Zulassung Z-23.15-1468
Euroklasse: nichtbrennbar A1 nach
DIN EN 13 501-1
Produkt: ROCKWOOL PLANAROCK®,
 nach RAL-Guetezeichen Nr. 388

Das Kellergeschoss hat eine lichte Raumhöhe von 1,25 - 1,65m - bitte diesen Umstand bei der Preisermittlung berücksichtigen!!!

.......................................................
angebotenes Fabrikat (vom Bieter einztutragen)
Menge: 277,000 m²

**05.2.5.2 Zulage Kellerdämmung**
Als Zulage zur Vorposition:
Um die bereits erfolgte Installation Heizung, Sanitär, Lüftung und Elektro ist die Dämmung einzubringen und heranzuarbeiten, etc.

Mehrkosten für den Mehraufwand als Zulage
Menge: 60,000 m²

**05.2.5.3 Stahlunterzugbekleidung 3-seitig**
Ein- oder zweilagige Bekleidung von Sathlunterzügen zur Barndschutztechnischen Ertüchtigung nach DIN 4102, liefern und fachgerecht montieren aus zementgebundenen, Silikat-Brandschutzbauplatten mit einer Rohdichte von ca. 870 kg/m³ (trocken), dauerhaft wasserresistent gemäß der Leistungserklärung (Typ Y, DoP), Druckfestigkeit ca. 9,3 N/mm² nach DIN EN 826, nichtbrennbar - A1 nach EN 13501-1, qualitätsgesichert nach ISO 9001.
aus PROMATECT-H-Brandschutzplatten, mit unterseitiger Stoßhinterlegung
Art des Stahlprofils: HEA 100, 2 Stk nebeneinanader
Art der Bekleidung: 3-seitig
Feuerwiderstandsklasse: F-90

Das Kellergeschoss hat eine lichte Raumhöhe von 1,25 - 1,65m - bitte diesen Umstand bei der Preisermittlung berücksichtigen!!!

.......................................................
angebotenes Fabrikat (vom Bieter einztutragen)
Menge: 4,000 m²

#### Gliederung 05.3 Innenputz

**05.3.1 Altputz von Ziegelmauerwerk entfernen**
Beschädigten Altputz abschlagen, Fugen 2 cm tief auskratzen.
Lose Teile, Staub etc. abkehren und mit Pressluft abblasen, Schutt entfernen.

Vor Beginn der Arbeiten ist der umfang mit dem Architekten abzusprechen und festzulegen.
Menge: 100,000 m²

**05.3.2 Schutz Fenster / Türen**
Schutz der Fenster und Türen incl. Rahmen, Fensterbretter und Rolladenkasten (unten) von Innen durch vollflächiges Abkleben mit Folie. Der Schutz ist nach Fertigstellung der Arbeiten zu entfernen und zu entsorgen.
Menge: 125,000 m²
Zeitansatz: 0,04

**05.3.3 Grundierung - Vorarbeiten**
Der Untergrund aus Ziegel-Mauerwerk ist für die technische un fachliche Aufbringung des Putzaufbaus vorzubereiten und herzustellen:

- Prüfung Untergrund
- Untergrund vorbereiten

Der AN hat sicherzustellen, dass durch die Untergrundvorbereitung haftmindernde Umstände ausgeschlossen sind.

Leibungen sind in die Fläche mit einzurechnen und werden nicht gesondert vergütet.
Menge: 508,000 m²

**05.3.4 Rissüberbrückendes Gewebe, flächig**
vollflächiges Einarbeiten von Putzgewebe zur Vermeidung von Spannungs- und Bewegungsrissen

- Aufwand, Umfang, Wandbereiche sind vor Ausführung mit der Bauleitung festzulegen und bedürfen der ausdrücklichen Bestätigung.
Menge: 50,000 m²

**05.3.5 Armierungsgewebe für Innenputz, 50cm Breite**
Armierungs- Glasgittergewebe für Innenputz, nach
Herstellerangaben anbringen.

Qualität: ca. 80g / qm
Maschenweite 5x5mm
Breite: ca. 50cm

An Übergängen unterschiedlicher Putzuntergründe wie Betonstürze und Mauerwerk, Rolladenkästen
Menge: 50,000 m²

**05.3.6 E-Schlitze ca. 5 cm breit, 3 cm tief nach Kabelverlegung**
Verputzen der Elektroschlitze ca. 5 cm breit, 3 cm tief nach Kabelverlegung oberflächenbündig schliessen, einschließlich Einarbeitung eines Putzgewebes (Armierungsgewebe bis zu 25cm im Preis bereits enthalten).
Menge: 770,000 m

**05.3.7 Beiputzen der Stahlstürze / Wandöffnungen - Kalkzementputz**
Beiputzarbeiten der nachträglich eingebauten
Stahlstürze für neuen Wandöffnungen,
verschiedene Einzellängen und Stürzhöhen
in verschiedenen Größen und Bereichen,

Putzarbeiten wie folgt:

- Haftgrund aufbringen
- einschl. Putzgewebe
- einschl. Eckschutzschienen
- einschl. Putzauftrag, 2- lagig,
oberflächenbündig mit dem vorh. Putz

Putzart: Kalkzementputz, 2-lagig
Oberflächenqualität: Q2,
Putzdicke: ca. 3,0 cm
Menge: 14,000 m²

**05.3.8 Anputzleisten an Fenster / Türen**
Anputzleisten, fluchtgerecht sowie abstandsgleich nach Herstellerangaben auf Fenster- bzw. Türrahmen kleben.

Fabrikat: PROTEKTOR Profil-Nr. 1211, o. glw.
Nennputzdicke 15 mm

.......................................................
angebotenes Fabrikat (vom Bieter einztutragen)
Menge: 73,000 m

**05.3.9 Beiputzen Wandöffnungen innen**
Innenputzarbeiten auf neuen und Bestandswandflächen nach Herstellung/ Schließung der Wandöffnungen, Putz der Stürze, neuer Wandflächen, Ausbesserung zum Bestandsputz

Putzarbeiten wie folgt:
- Haftgrund aufbringen
- einschl. Putzgewebe in rissgefährdeten Bereiche
- einschl. Putzauftrag, 2- lagig, oberflächenbündig mit dem vorh. Putz

Putzart: Kalkzementputz, 2-lagig
Oberflächenqualität: Q2
Menge: 30,000 m²

**05.3.10 Putzausbesserung, Einzelfläche bis 1,5 m², Kalkzementputz**
Ausbessern des betroffenen Altputzes,
Innenwandputz in Einzelfläche bis 1,5 m²
in verschiedenen Größen und Bereichen,

Ausbesserung wie folgt:

- Haftgrund aufbringen
- einschl. Putzgewebe in Rissgefährdeten Bereiche
- einschl. Putzauftrag der abgeschlagenen
Putzflächen, 2- lagig,
oberflächenbündig mit dem vorh. Putz

Putzart: Kalkzementputz, 2-lagig
Oberflächenqualität: Q2,
Einzelfläche bis 1,5 m²,
Putzdicke: bis 3,0 cm
Menge: 25,000 Stk

**05.3.11 Laibungsputz für Kalk-Zement-Putz**
Laibungsputz, seitlich und Sturz, im Bereich der Fensterlaibungen. Eckschutzschienen in gesonderter Position. Incl. fachgerechter Anschluß an den zuvor beschriebenen Innen- und Außenputz.
Ausführung nach Einbau der Fenster.

Dicke (seitlich und Sturz): bis 25mm
Dicke unten (Anschluß Fensterbank): bis 15mm Laibungstiefe: bis ca. 30 cm
Menge: 25,000 m

**05.3.12 Kalkzementputz, 1- lagig, innen**
Wandputz als mineralischen Leichtputz;
Kalkzementputz auf Innenwänden ausführen, einschl. Untergrundvorbereitung

Leichtputz Typ I, Festigkeitsklasse CS II,
Mörtelgruppe P II

Leistungen wie folgt:
- Haftgrund aufbringen
- sonstige Untergrundvorbereitungen wie Vornässen
- Oberputz aufbringen, Putzdicke: 15 mm,
- Oberflächenqualität: Q2
- Raumhöhe: bis ca. 3,00 m
- Leistung einschl. Arbeitsgerüst (nur innen)

Der Putz muss vom Rohboden bis zur UK Rohdecke ansatzfrei hergestellt werden. Anschluß an Decke und Fensterbänke und andere Bauteile mit Kellenschnitt. Anputzleisten siehe gesonderte Positon.

Putzstärke mindestens 10-15mm dick auftragen, eben und fluchtgerecht verzogen, nach dem Ansteifen geglättet.

Untergrund: Mauerwerk / Bestandsputz
Menge: 100,000 m²

**05.3.13 Schlämmputz**
Einlagiger Schlämmputz, als preiswerte Alternative, nach Wahl des Anbieters.

Leistungen wie folgt:
- Haftgrund aufbringen
- sonstige Untergrundvorbereitungen wie Vornässen
- Putz aufbringen
- inkl. Laibungsputz
- Raumhöhe: bis ca. 3,00 m
- Leistung einschl. Arbeitsgerüst (nur innen)

Cremeförmigen Kalkputz mit einem Quast auf die vorbereitete Wand auftragen, eine "streifenförmige Anmutung" ist ausdrücklich erwünscht;
Anschluß an Decke und Fensterbänke und andere Bauteile mit Kellenschnitt.

Putzstärke 2-5mm.

Untergrund: Bestandsputz
Menge: 510,000 m²

**05.3.14 Eckschutzschienen, für Innenputz**
Eckschutzschienen, für Innenputz, an sämtlichen vertikalen und horizontalen Kanten raumhoch und fluchtgerecht mit Ansetzmörtel einbauen.

Richtfabrikat: PROTEKTOR Profil-Nr. 1018, o. glw.
Nennputzdicke: 15 mm

.......................................................
angebotenes Fabrikat (vom Bieter einztutragen)
Menge: 1,000 m

**05.3.15 Alternativposition: Ohne Eckschutzschienen**
Handwerklich sorgfältiges Ausarbeiten von Putzkanten an Wänden / Decken in abgerundeter Form ohne Eckschutzwinkel einschl. Einbauen eines Armierungsgewebestreifens je nach Notwendigkeit.

Nennputzdicke: 15 mm
Menge: 100,000 m

**05.3.16 Fugendichtband**
Anschluß an angrenzende Bauteile wie z.B.  Fensterbänke, Dachkasten, Balkone, etc.
Schlagregendichtes Abdichten der Anschlussfugen mit schnell expandierendem Fugendichtband aus
seitenflächig imprägniertem Weichschaumstoff,
Fugendichtband liefern und an der Fugenflanke vorkleben.

Breite: 5mm
maximale Ausdehnung: 12mm
Menge: 124,000 m

### Titel 06 Zimmerarbeiten

#### Gliederung 06.1 Zimmerer-/ Fassadenarbeiten

*Hinweis: Vorbemerkungen*
Allgemein:
Bei den zu errichtenden Anbauten handelt es sich um Holzbau in Ständerbauweise mit einem Flachdach.

Abrechnung:
Das Holzständerwerk ist für den rechten Anbau in Tafelbauweise zu errichten und hier per m² ausgeschrieben. Die dafür notwendigen Ständer, Schwellen, Riegel und Kleineisenteile, etc. sind in diesen Position mit einzukalkulieren und werden nicht per m² Bauholz, abrichten/ abbinden oder Kleineisenteile zusätzlich vergütet.

Die anderen Holzbauteile und der Holzbau Anbau liks, sind einzeln erfasst und werden über m³/ Bauholz, abbinden/ abrichten und Kleineisenteile abgerechnet.

Leistungsumfang:
Es ist die gesamte Wand-/ Dachkonstruktion, incl. der nachfolgend beschriebenen Bauteile anzubieten. Kleineisenteile und Verbindungsmittel sind, sofern beschrieben der Statik zu entnehmen, sonst müssen diese pauschal kalkuliert und angeboten werden.

Vor Ausführung ist dem Architekten ein Abbundplan / Werplanung zur Kenntnis / Freigabe vorzulegen.

Für die Arbeiten notwendige Abstützungen, Abfangungen, etc. und deren Umbau, sowie evtl. notwendiges regendichtes Sichern des Bauwerkes mit Planen während der Bauphase sind Bestandteil des Angebotes!!!

Dies ist in die Einheitspreise mit einzurechnen und wird nicht gesondert vergütet!!!

Grundlage der Kalkulation ist neben dieser Leistungsverzeichnis die beiliegende Statik und die Architektenplanung. Das Angebot versteht sich incl. aller Nebenleistungen.

**06.1.1 Bauholz NH C24**
Bauholz, technisch getrocknet, GK 0, NKL 2, C24, trocken < 20% frei Baustelle liefern.
Querschnitte nach Statik

Abrechnung nach m³
Menge: 6,000 m³

**06.1.2 Bauholz GL 24c**
Bauholz, technisch getrocknet, GL 24c, trocken < 20% frei Baustelle liefern.
Querschnitte nach Statik

Abrechnung nach m³
Menge: 0,700 m³

**06.1.3 Holzarbeiten: abbinden, richten und montieren**
Bauholz verschiedener Querschnitte für
- Holzkonstruktion Anbauten
- Holzständerwerk Zusatzbauteile
abbinden, richten und montieren;
Querschnitte nach Statik / Ausführungsplanung

Zwischen den Holzbauteilen und Mauerwerk / Beton ist eine Trennlage aus Bitumenbahnen auszuführen.
Wechsel für Dacheinbauten und für Durchdringungen sind hier mit einzukalkulieren.

Abrechnung nach m
Menge: 380,000 m

**06.1.4 Herstellung Gefälle**
Herstellung eines Gefälles (2%) auf den Sparren;
mittels Aufschieblingen, Keilbohlen oder Lattung geneigte Fläche.
Leistung inkl. Holz + Material

Ort: Anbau links
Menge: 48,000 m²

**06.1.5 Kleineisenteile**
Kleineisenteile:
Alles Kleineisen und Verbindungsmittel, wie, Winkel, Balkenschuhe, Giebelanker, Sparren-/Pfettenanker, Bolzen Lochbleche, etc. sind, auch wenn sie nicht in der Statik angegeben sind, aber erforderlich zur sach- und fachgerechte Montage sind.

Abrechnung per Nachweis!
Menge: 150,000 kg

**06.1.6 Anschluss Anbauten an Bestand**
Der Anschluss der Anbauten an den Bestand hat nach Statik mit einem Rähm N1-07 10/16 zu erfolgen; die Befestigung des Rähms am Bestandsgebäude und die Anbindung der Deckenbalken (Sparren) Flachdach an das Rähm sind in dieser Position beschrieben und anzubieten:

Befestigung Rähm an Bestandgebäude:
- beidseitig Sparren (Deckenbalken) je 1 Ankerstange FIS A M12 mit Injektionsmörtel FIS VL 360S
- Herstellen Betonpolster hinter Rähm, Breite 30cm: Mauerwerk einschneiden und entfernen, Betonpolster herstellen

Befestigung Sparren (Deckenbalken) an Rähm
- pro Sparren Balkenscuh BSD 80/160 voll ausgenagelt

Abrechnung nach m für beide Anschlüsse

Statikposition N1-07, siehe Detailsammlung Statik
Menge: 24,000 m

**06.1.7 Alternativer Anschluss Anbauten an Bestand**
Alternativer Anschluss zur Vorposition:

Mauerwerk über die Breite des Anbaus ca- 10 tief und 20cm hoch einschlitzen, Mauerwerk abbrechen und entfernen zur Herstellung einer "Auflagerbank"
Randbalken 8/20 auf Auflagerbank mit Mauerwerk-Injektionsankern alle 80cm befestigen

Befestigung Sparren (Deckenbalken) an Rähm
- pro Sparren Balkenscuh BSD 80/160 voll ausgenagelt

Abrechnung nach m für beide Anschlüsse
Menge: 1,000 m

**06.1.8 Stützenfuß**
Stützenfuß zur Befestigung der Stützen 16/16 auf den Fundamenten 50x50 / 60x60

Stützenfuß Strontie PPC29/ 35BZ, o. glw.

Befestigung an der Stützen und Fundamenten nach Herstellerangaben (siehe Detailsammlung Statik)

.......................................................
angebotenes Fabrikat (vom Bieter einztutragen)
Menge: 4,000 Stk

**06.1.9 Holzrahmenbau 20cm**
Holzrahmenbau liefern, aufrichten und befestigen, inkl. aller Materialien und Verbindungsmittel, Fugen sind mit Dämmmaterial auszustopfen

Bestehend aus:
- bituminierte HFD-Platte 22mm (Nut/Feder)
- Holzständer 10/20 mit Schwelle (Douglasie),
  Stürzen,Wechseln, etc.
- Holzfaserdämmung 200mm, WLG 040 als Klemm- oder
  Einblasdämmung (det. Spezifikationen wie bei
  Dachdämmung
- OSB Schalung (3) 18mm

Siehe Statik Pos 3.2.2

Abrechnung nach m² Wandfläche
Menge: 54,000 m²

**06.1.10 Holzständerwand innen**
Herstellen einer Holzständerwand innen mit folgendem Aufbau:
- Unterkonstruktion Holzständer 80/40, Sortierklasse S10/ (senkrecht mit Querhölzern)
- Mineralwolle 60mm, Rohdichte 50 kg/m³
- Beplankung 1. Lage: beidseitig OSB III, 18mm
- Beplankung 2. Lage: beidseitig Fermacell 12,5mm, 2-lagig

Gesamtstärke: 144mm

Ausführung analog Katalog Fermacell Holzständerwände
1 H 31 (bis auf die OSB-Schalung), o. glw.

.......................................................
angebotenes Fabrikat (vom Bieter einztutragen)
Menge: 12,000 m²

**06.1.11 Schalung Dachfläche Flachdach**
Die Oberseite der Dachfläche und die Ränder der Attika beidseitig, sind vollflächig mit einer Schalung OSB -3, d= 25 mm (als Unterdach für die Dachabdichtung, bzw. Unterkonstruktion der Fassadenschalung) zu verkleiden.

Alle Leistungen zur Herstellung der Verschalung sind in dieser Position pauschaliert; auch die notwendigen Aussparungen für die Dachentwässerung, etc.
Menge: 176,000 m²

**06.1.12 Schalung Giebel Bestand**
Die oberen Giebeldreiecke des Bestandsgebäudesind vollflächig mit einer Schalung OSB -3, d= 25 mm auf Unterkonstruktion (als Untergrund für Fassadendämmung) zu verkleiden.

Alle Leistungen zur Herstellung der Verschalung sind in dieser Position pauschaliert; auch die notwendige Unterkonstruktion mit Befestigung am Dachtragwerk, etc.
Menge: 24,000 m²

**06.1.13 Fassade Holzrahmenbau**
hinterlüftete Verkleidung des Holzrahmenbaus außen, inkl. aller Materialien und Verbindungsmittel.
Bestehend aus:
- Traglattung senkrecht 40mm
nach DIN 68800 einlatten.
Sortierklasse S10/ S13 nach DIN 4074-1

- waagerechte Rombusschalung 27mm (Nut-/ Feder, schwarze Kontrastfeder), 27 / 96mm, aus kanadischer Lärche, A/B Sortierung

- umlaufende Laibungsbretter der Fenster und Türen, ca. 10cm tief, ggf. farblich abgesetzt

- Lüftungsgitter

Siehe Detailplanung

Abrechnung nach m²
Menge: 100,000 m²

**06.1.14 Zulage Fassade Holzrahmenbau**
Als Zulage zur Vorpostion:
Eckausbildung der Fassadenschalung -
Zulage für den Mehraufwand;
Leisten 8/8
Abrechnung nach m
Menge: 13,000 m

**06.1.15 Zulage Fassade Stützen**
Als Zulage zur Vorpostion:
die Stützen  16/16 sollen 4-seitig mit der Schalung "ummantelt" werden - mit Gehrungsschnitten
Zulage für den Mehraufwand
Abrechnung nach m/ pro Seite Stütze
Menge: 36,000 m

**06.1.16 Dachkasten Lärche, 22mm**
Dachkastenschalung im Bereich des Überstandes:
Die Traufe des Daches wird mit einer Schalung vorne und unten verkleidet.
Diese Schalung besteht aus Lärchebrettern d= 25 mm, Breite 50mm und ist ggf. farbig zu lasieren (nach Angabe Architekt), inkl. notwendiger Unterkonstruktion und Lüftungsgitter (siehe Nachfolgeposition)

Abrechnung per m²
Menge: 19,000 m²

**06.1.17 Lüftungsgitter 10-12cm**
Lüftungsgitter aus Kunststoff, für die Zuluft der Hinterlüftung mit einem durchlässigen Bereich von 60%, einzubauen.

Angang / zwischen und Ende der Schalung

Farbe: schwarz/ braun

Abrechnung per m²
Menge: 20,000 m²

### Titel 07 Dachdecker-/ Klempnerarbeiten

#### Gliederung 07.0 Vortexte

*Hinweis: ATV Allgemeine technische Vertragsbedingungen Dachabdichtungs- und Klempnerarbeiten*
Ausführung der Leistungen nach:
den allgemein anerkannten Regeln der Technik, den allgemeinen Anforderungen und Bedingungen des Gesamtleistungsverzeichnis, Herstellerrichlinien und den der Ausschreibung beigefügten Unterlagen.

Normen und Richtlinien
Es gelten alle für die im Leistungsprogramm enthaltenen Leistungen zutreffenden Normen und Vorschriften, insbesondere gelten:

DIN 18531 Dachabdichtungen - Abdichtungen
DIN 18337 Abdichtung gegen nicht drückendes Wasser
DIN EN 13967 Abdichtungsbahnen
DIN 18195 Bauwerksabdichtungen Flachdachabdichtung

Zusätzlich zu beachtende Technische Regeln:
Richtlinien für die Ausführung von Metall-Dächern, Außen wandbekleidungen und Bauklempner-Arbeiten (Fachregeln des Klempner-Handwerks)

Aus den Fachregeln des Zentralverbands des Deutschen Dachdeckerhandwerks e. V. (ZVDH)
Fachregeln Metallarbeiten
- Merkblatt Äußerer Blitzschutz auf Dach und Wand
- Fachregel für Dächer mit Abdichtungen - Flachdachrichtlinien
- Merkblatt Wärmeschutz bei Dach und Wand

*Hinweis: ZTV zusätzliche technische Vertragsbedingungen Dachabdichtungsarbeiten*
Zusätzliche Technische Vertragsbedingungen (ZTV) für
Abdichtungsarbeiten

Die abzudichtenden Betonflächen müssen für die zur
Ausführung kommende Dichtungsart einwandfrei und
fachgerecht vorbereitet sein. Sie müssen staub- und
fettfrei, trocken, frostfrei und frei von Schmutz,
Zementschlämme, losem Beton usw. sein.
Notfalls sind diese Verunreinigungen durch Sandstrahlen
oder thermisches Schälen (Flammstrahlen) zu beseitigen.
Ebenso dürfen die abzudichtenden Flächen nicht mit
Mitteln nachbehandelt werden, die die Haftfähigkeit der
zur Ausführung kommenden Abdichtung nachteilig
beeinträchtigen.
Mechanisch zu verdichtende Abdichtungsschichten dürfen
nur bei einer Lufttemperatur von über + 5 Grad C
ausgeführt werden. Anschlussklemmleisten in rostfreier
Ausführung werden gesondert vergütet.
Nach Abnahme der fertiggestellten Abdichtung durch den
AG bzw. die Bauleitung ist unmittelbar anschließend
eine Schutzschicht aufzubringen. Ein längeres
Liegenlassen der ungeschützen Abdichtung ist zu
vermeiden. Die freiliegende Abdichtung ist auf jeden
Fall auf geeignete Weise vor Beschädigungen zu
schützen. Die dazu erforderlichen Maßnahmen werden
nicht gesondert vergütet.

*Hinweis: Vorbemerkungen*
Dachdeckerarbeiten:
Die Anbauten sollen mit einem Gründach und Flachdachabdichtung hergestellt werden.

Für Befestigungsmittel sind mindestens korrosionsgeschützte, bei der Witterung ausgesetzten Befestigungsmittel korrosionsbeständige Werkstoffe zu verwenden.Für die Arbeiten notwendiges regendichtes Sichern des Bauwerkes mit Planen während der Bauphase sind Bestandteil des Angebotes!!!

Dies ist in die Einheitspreise mit einzurechnen und wird nicht gesondert vergütet!!!

#### Gliederung 07.1 Vorbereitende Maßnahmen

**07.1.1 Werkplanung**
1. Verlegeplan Gefälledämmung
Erstellen bzw Einholen eines Gefälle- und Verlegeplans
für die gesamten Dachflächen.

Vorlage der Planung zur Prüfung an den Architekten in einem prüfbaren Maßstab,

Erkennbar sein müssen
- Kehlen,
- Grate,
- Rinnen,
- maximale Dämmstärken,
- Dämmstärken in Detailpunkten
- Notabläufe/ Durchdringungen /etc.,
- Lagen von Gullis in Bezug auf die Gebäudekanten
- Höhen für notwendige Durchführungen
- Dämmstärkenverlauf an aufgehenden Bauteilen
Menge: 1,000 Psch

**07.1.2 Sicherungmaßnahmen**
behelfsmäßige Sicherung der Abläufe und Entwässerung während der Bauzeit durch geeignete Schläuche / Rohre bis zur Fertgstellung der kompletten Entwässerung (erst nach Fertigstellung WDVS möglich)
Menge: 1,000 Psch

**07.1.3 OSB-Fläche reinigen, grobe Verschmutzung**
OSB-Schalungen und Attikaaufkantungen für einen anstrichfähigen Untergrund von groben Verschmutzungen wie Bauschutt, Ölrückständen u.ä. reinigen und angefallenen Schmutz beseitigen und entsorgen.
Menge: 1,000 m²

**07.1.4 Untergrund (Dachflächen) trocknen**
Dachflächen vor dem Aufbringen der Dämmung, Sperr- oder Trennschichten unter Geräteeinsatz trocknen als Besondere Leistung nach VOB /C DIN 18338 3.1.1. und 4.2.1..
Untergrund: OSB-Schalung
Menge: 1,000 m²

**07.1.5 Bitumenvoranstrich**
Bitumenvoranstrich auf OSB-Flächen
liefern, gut deckend auftragen und ausreichend trocknen lassen.
Menge: 100,000 m²

**07.1.6 Dampfsperre vollflächig**
Bitumen-Dampfsperre nach DIN EN 13 970, Al + V 60 S 4
mit Aluminiumverbund und Glasvlies 60 g/m²

Dicke: ca. 4 mm
Einlage: Glasvlies + AL-Band
Deckschichten: Elastomer-Bitumen
Oberseite: feinst bestreut
Unterseite: abschmelzbare Folie
Maximale Zugkraft: ca. 350 N/50 mm
Dehnung: 2 %
Wärmestandfestigkeit: ca. +70 deg;C
Kaltbiegeverhalten: ca. 0 deg;C

Verarbeitung:
Vollflächig auf die mit Bitumenvoranstrich
vorbehandelte OSB-fläche aufschweißen.
Nahtüberdeckung: 10 cm
Dampfsperren sind an An- und Abschlüssen und Durchdringungen bis min. 30 cm über die Oberkante der Dachdämmung hochzuführen und anzuschließen,
inkl. anarbeiten und herstellen der Öffnungen.

liefern und einbauen
Menge: 100,000 m²

**07.1.7 Zulage aufgehende Bauteile**
Dampfsperre aus der Vorposition an aufgehenden Bauteilen hochführen, inklusive Dämmstoffkeile zur Rissvermeidung im Knickbereich, inklusive aller nötigen Befestigungsmittel, etc.
Menge: 34,000 m²

**07.1.8 Anarbeiten an Dachdurchbrüche**
Anarbeiten an Durchbrüche (DN 70 bis DN 160) der waagerechten und senkrechten Durchdringungen der Dachhaut;
ebengleiches Auffüllen der Restbereiche neben Durchführungen mit Dämmung und Vorbereiten zu Anarbeiten von Dampfsperre, Dämmung und Dachabdichtung in diesen Bereichen.
Menge: 6,000 Stk

#### Gliederung 07.2 Dachabdichtung und -dämmung

**07.2.1 Anbau: Holzfaserdämmung 200**
Holzfaserdämmung, Feuerwiderstandsklasse DIN 4102-2, F-30 in Verbindung mit Konstruktion aus Holz zwischen die Konstruktion (Achsabstand ca. 0,80 m) von einlegen.
Flexibler Holzfaserdämmstoff nach DIN EN 13171: gemäß Zulassung Z-23.15-1429 liefern und dicht gestoßen hohlraumfrei einbauen. Nach Herstellervorschriften in Länge und Breite mit entsprechendem Übermaß zuschneiden und durch Stauchung einklemmen.
Die Verarbeitungsrichtlinien des Herstellers sind zu beachten.

Dicke: 200mm
Kantenausbildung: stumpf
Rohdichte: 50 kg/m³
Bemessungswert der Wärmeleitfähigkeit 0,036 W/(mK)
Dampfdiffusionswiderstandszahl 2

Ort. Decke Anbau rechts
Menge: 36,000 m²

**07.2.2 Anbau: Dampfbremsbahn innen**
Diffusionsoffene, feuchtevariable Sanierungsdampfbremse (Verlegung von innen) auf der Innenseite der Sparren fachgerecht und mit geeigneten zugelassenem Klebemittel verlegen; inkl. winddichtes Anschließen an angrenzende Bauteile,

z.B. pro pro clima+ DB, o.glw.

.......................................................
angebotenes Fabrikat (vom Bieter einztutragen)
Menge: 40,000 m²

**07.2.3 Anbau: Gefälledämmung EPS, 035 dh, 2%**
Gefälledach aus expandiertem Polystyrol-Hartschaum gemäß EN 13 163
Qualitätstyp nach BFA-Richtlinie: EPS 035 DAA dh
Wärmeleitfähigkeit nach EN 12667: 0,035 W/mK
Anwendungstyp nach DIN 4108-10: DAA dh
Druckspannung nach EN 826: mind. 150 kPa (bei 10 % Stauchung).
Baustoffklasse nach DIN 4102: Schwer entflammbar (B 1).

Plattenformat: 1000 mm x 1000 mm
Anfangsstärke: 100 mm - 270mm
Neigung: 2 %
Mittlere Dämmstoffdicke: 135 mm
Verarbeitung:
Die Verlegung der Gefälledämmung erfolgt
gemäß dem lt. Pos. 1.1 zu erstellenden Verlegeplan.
Platten dicht gestoßen im Verband verlegen, Kreuzstöße vermeiden.

Lagesicherung gem. DIN 1055 durch fachgerechte Verklebung auf dem Untergrund.
Menge: 50,000 m²

**07.2.4 Dachabdichtung, EVA-BV-K(PV)-1,5 SK**
Dachabdichtung aus einer Lage bitumenverträglicher EVA-Kunststoffdichtungsbahn, selbstklebend, Stöße und Nähte verschweißen.

Untergrund: EPS Dämmung
Neigung: 2%
Aufbau: ohne Auflast
Abdichtungsbahn: Abdichtungsbahn, unterseitige Kaschierung aus Polyestervlies und Selbstklebeschicht, öl-, bitumen- und polystyrolverträglich, durchwurzelungssicher
Kurzbezeichnung: EVA-BV-K(PV)-1,5 SK
Anwendungskategorie: K 2
Beanspruchungsklasse: Stufe 1 nach DIN 18531-1
Eigenschaftsklasse: E 1
Dicke: 1,5 mm

z.B. Leitprodukt: Alwitra EVALON VGSK-Dachbahn,
oder gleichwertiger Art

.......................................................
angebotenes Fabrikat (vom Bieter einztutragen)
Menge: 100,000 m²

**07.2.5 Dachabdichtung, Eckformteile Gebäudeecken**
Eckausbildung von Innenecken mit Eckformteilen aus der Dachabdichtung der Vorposition an den Gebäudeecken.
Menge: 8,000 Stk

**07.2.6 Anschlussbahn Attika inkl. Linienbefestigung**
Dachabdichtung der Flächenposition als Zuschnitt
bis Außenkante Attika führen und fachgerecht
und nach Herstellervorschrift aufkleben, inkl. Voranstrich, etc

Die an der Attika 5 cm hochgeführte Dachbahn mit einem Verbundblechwinkel. Abmessungen 5 x 17 cm (5cm länger als die Wärmedämmung), 1 Kantung, und geeigneten Befestigungsmitteln befestigen.
Anschlussbahn aus dem Material der Dachbahn auf der Attika bis zur Außenkante und im senkrechten Bereich nach Herstellervorschrift kleben und mit dem Verbundblech und der Dachabdichtung verschweißen.
Zuschnittbreite: ca. 110 cm, inklusive Verbundblech und allen benötigen Befestigungsmitteln.

Abschließend ist unverzüglich eine geeignete Abdeckung fachgerecht zu montieren.

Attikahöhe OK Attika bis OK Dämmung: ca. 30 cm
Attikabreite: ca. 15 cm

z.B. Leitprodukt: Alwitra EVALON VSKA-Anschlussbahn
einschl. systemkonformen Haftgrund und Verbundblech, oder gleichwertiger Art

.......................................................
angebotenes Fabrikat (vom Bieter einztutragen)
Menge: 80,000 m

**07.2.7 Abdichten Ränder Mauerwerk**
Das Abdichten am Rand zum MW, einlagig mit PYE PV 200 S5, das Hochführen der Abdichtung am aufgehenden MW.
Bahnenbreite ca. 80 cm, inkl. Voranstrich, Grundierung, etc.

Alle Nebenarbeiten, etc. müssen in dieser Position mit eingerechnet werden.

Einbauort: Wandanschluss Bestand
Menge: 25,000 m

**07.2.8 Eindichtung von Dachdurchführungen**
Eindichten von Dachdurchdringungen jeglicher Art mit geeigneten Formteilen anarbeiten und eindichten, Dämmung dementsprechend anarbeiten,wie folgt:

Bauteile mit einer vollflächig geklebten Manschette aus dem Material der Dachabdichtung bis min. 10 cm über die fertige Kiesschicht wasserdicht einfassen, die Manschette am oberen Rand mit einer Schlauchschelle aus Edelstahl fixieren und nach Herstellervorschrift mit der Dachabdichtung verschweißen.

Nennweite Durchdringungen: DN 70 bis DN 160
Menge: 6,000 Stk
Zeitansatz: 0,20

**07.2.9 Kappleiste**
Als Zulage zu vorg. Pos.
Anschluß der Abdichtung mit einer Kappleiste sicher befestigt.

Alle Nebenarbeiten, etc. müssen in dieser Position mit eingerechnet werden.
Menge: 25,000 m

**07.2.10 Eindichten mit Flüssigkunststoff**
Eindichtungsarbeiten mit Flüssigkunststoff, inkl. aller Nebenarbeiten (Dreieckskeile, Gewebeeinlagen, etc.)

Alle Nebenarbeiten, etc. müssen in dieser Position mit eingerechnet werden.
Menge: 1,000 m

**07.2.11 Dachaufbau Gründach "System"**
Herstellung eines extensiven Gründaches als Systemaufbau, bestehend aus:
- druckbelastetes Drän- und Speicherelement, 20mm,
- Vegetationssubstrat für einschichtige Extensivbegrünungen, Dicke nach Verdichtung 60mm
- Kiesstreifen (Korngruppe 16/32) umlaufend 30cm breit mit geeigneter Kiesleiste, z.B Bauder Kiesfangleiste AL 100/80
- Dachbegrünung Sedum und Kräuter (Saatgutklasse 3)
Die Verarbeitungsrichtlinien des Herstellers sind zu beachten.
Die für die Herstellung des Gründaches erforderliche Arbeiten, auch wenn sie hier nicht explizit erwähnt sind, alle Befestigungsmittel und Nebenarbeiten sind in dieser Position pauschaliert und werden nicht gesondert vergütet.
Die fach- und sachgerechte Ausführung, inklusive aller Anschlüsse, obliegt dem Dachdecker!

Ort. Flachdach Anbauten
Menge: 96,000 m²

**07.2.12 Bestandsdach: Geschossdämmung oben**
Auf die vorhandene Dämmung der Decke Bestandsgebäude (ehemaliges Flachdach) waagrecht mit Holzfaserdämmplatten zu dämmen,
inkl. Kleber und Verbindungsmitteln, etc.

Dämmung der obersten Geschoßdecke für untergeordnete Nutzungsbereiche
Liefern und entsprechend Herstellerangaben verlegen.

Dämmstärke: 100 mm
Kantenausbildung: stumpf
Rohdichte 140 kg/m³
Bemessungswert der Wärmeleitfähigkeit 0,042 W/mK
Druckfestigkeit 70 kPa
Dämmstärke: 100 mm

Die vorhandene Dachkonstruktion besteht aus Brettschichtbindern, die im Abstad von 1,00m angeordnet sind;
Dies und die nicht vorhandene/ eingeschränkte Stehhöhe und die damit verbundene erschwerte Verlegemöglickeit, bzw das schwierige / aufwendige Verlegen der Dämmung ist in dieser Position mit zu berücksichtigen!!!

Eine spätere Genltungmachung von Zusatzkosten ist damit ausgeschlossen!
Menge: 300,000 m²

**07.2.13 Bestandsdach: vertikale Dämmung**
Die Innenseite des Bestandsdaches (ehemalige Attika) senkrecht mit Holzfaserdämmplatten bis zur Attikakrone von dämmen und waagerecht auf der Attikakrone verlegen,
inkl. Kleber und Verbindungsmitteln, etc.

Dämmstärke: 100 mm
Gesamtabwicklung (senkrecht / waagerecht): ca. 800 mm

Die vorhandene Dachkonstruktion besteht aus Brettschichtbindern, die im Abstad von 1,00m angeordnet sind;
Dies und die nicht vorhandene/ eingeschränkte Stehhöhe und die damit verbundene erschwerte Verlegemöglickeit, bzw das schwierige / aufwendige Verlegen der Dämmung ist in dieser Position mit zu berücksichtigen!!!

Eine spätere Genltungmachung von Zusatzkosten ist damit ausgeschlossen!
Menge: 63,000 m²

#### Gliederung 07.3 Klempnerarbeiten

*Hinweis: Vorbemerkungen*
Klempnerarbeiten:
Die auszuführenden Klempnerarbeiten umfassen die Regenrinnen, Regenfallrohre, Fensterbleche, etc.
Material Titanzinkblech 0,7mm. Die Regenrinne ist mit Rinnenhaltern an der Traufbohle befestigt.
Die Regenrinnen laufen mit 0% Gefälle.

Für die Arbeiten notwendiges regendichtes Sichern des Bauwerkes mit Planen während der Bauphase sind Bestandteil des Angebotes!!!

Dies ist in die Einheitspreise mit einzurechnen und wird nicht gesondert vergütet!!!

Grundlage der Kalkulation ist neben dieser Leistungsverzeichnis die beiliegende Statik und die Architektenplanung. Das Angebot versteht sich incl. aller Nebenleistungen.

**07.3.1 Sohlbankabdeckung Zinkblech**
Sohlbankabdeckung aus Zinkblech der Fenster, vorne Rundwulst, am Fenster aufgekantet und in die Nut des Fensters eingeführt, sicher befestigt, 2 seitliche Aufkantungen 2 cm, dauerelastisch verfugt, Zuschnitt 6-teilig, 33,3 cm, Untergrund Dämmkeil Mauerwerk, bzw Holzbau

13 Fenster
Menge: 34,000 m

**07.3.2 Zinkabdeckung Attika**
Die oberen Abschlüsse der neuen Attika sollen eine Abdeckung aus gekantetem Zinkblech erhalten.
Abdeckung aus Zink mit 4 Kantungen liefern und fachgerecht auf einer Unterkonstruktion befestigen, inkl. Eckausbildung und Wandanschlüssen.
Zuschnitt bis ca. 400mm, Entwässerung nach innen,
Die Unterkonstruktion ist aus OSB-Schalung herzustellen.

Alle Befestigungsmittel und Nebenarbeiten sind in dieser Position pauschaliert und werden nicht gesondert vergütet.
Abrechnung per m
Menge: 40,000 m

**07.3.3 Attikaabläufe**
Dachentwässerungssystem:
Attikaentwässerung mit Anbindung an Fallleitung;
Lieferung, fach- und höhengerechter Einbau in die Dachabdichtung eines Attikaablaufs

bestehend aus:
LORO-X Attikadirektablauf, Serie 43 ohne Eingriff ins Dach, für kleinere Dachflächen, für Hauptentwässerung mit Freispiegelströmung, Abflussleistung 0,8 l/s bei 35 mm Wasserhöhe auf dem Dach, mit Klebeflansch 90 Grad, für Flüssigkunststoffe, Eingrifftiefe 0 mm, nach DIN EN 1253, Leistungsnachweis mit normgerechtem Prüfsystem mit 4,2m nicht belüfteter Fallleitung gemäß Systemdatenblatt LX620, aus Stahl, feuerverzinkt, DN 70 WG: 9 ABM1: 70 HxBxL: 225 x 390 x 878 mm
Einbauort: Anbauten

.......................................................
angebotenes Fabrikat (vom Bieter einztutragen)
Menge: 2,000 Stk

**07.3.4 Wasserspeier DN 50**
Wasserspeier mit Klebeplatte (40x40cm), Auslauf 350 mm, DN 50, vorne abgeschägt aus Edelstahl;
in die senkrechte Abdichtung des Flachdaches als Notüberlauf einbauen und passend an die Flächenabdichtung anschiessen und fachgerecht verkleben.
Alle Nebenarbeiten, etc. müssen in dieser Position mit eingerechnet werden.

Einbauort: Anbauten
Menge: 2,000 Stk

**07.3.5 Anschluss Attikaentwässerung durch Ablaufverbinder**
Anschluss Attikaentwässerung an Fallrohr mit Ablaufverbinder/ Fallrohrabzweig 85deg;, mit Dichtungsringen

Material: Titan-Zinkblech
Blechdicke: 0,65 mm
Nenngröße: DN 100
Menge: 2,000 Stk

**07.3.6 Speiereinmündung DN100**
Liefern und montieren einer quadratischen Speiereinmündung mit Entlüftung, zur Anbindung an eine innenliegende Entwässerung mit seitlichem Abgang;
Anschluss oben an Ablaufverbinder mit Dichtungsringen der Attikaentwässerung, unten an das quadratische Fallrohr

Material: Alublech, silber lackiert
Nenngröße: DN100
Materialdicke: 1,2 mm

Einbauort: Anbauten
Menge: 2,000 Stk

**07.3.7 eckige Regenfallrohre**
Liefern und Montieren von Quadratrohr (Wasserablaufrohr eckig), verdeckt befestigt mit Halteklemmen,

M10 Gewinde, blank.

Größe: 100 mm
Standardlänge: 3000
Materialdicke: 1,6 mm
Material: Aluminium stranggepresst
mit Befestigungsmaterial an Speiereinmündung fachgerecht montieren.

Die Fallrohre sind in der Fassadenebene (hergestellte Gosse) zu verlegen.

2 Stück

Einbauort Anbauten
Menge: 6,000 m

**07.3.8 Laubabscheider Fallrohr**
Liefern und Montieren von Laubabscheider für Quadratrohr mit integriertem Laubsieb, filtert das Laub, Äste und groben Schmutz aus dem Ablaufrohr.
Materialdicke: 1,6 mm
Materialqualität: wie Quadratrohr
Farbe: wie Quadratrohr,
Länge: 480 mm
Größe: 100 mm Oslash;
Die Fallrohre sind in der Fassadenebene (hergestellte Gosse) zu verlegen.

2 Stück

Einbauort Anbauten
Menge: 2,000 Stk

**07.3.9 Quadratrohrmuffe 100mm**
Liefern und Montieren von Quadratrohrmuffe

als Übergang von eckig auf rund.
Material: Aluminium
Materialdicke: 1,5 mm
Oberfläche: pulverbeschichtet
Farbe: wie Hauptposition
Standardgrößen: 100/100 mm Oslash; (für KG NW 110 mm)
Die Fallrohre sind in der Fassadenebene (hergestellte Gosse) zu verlegen.

2 Stück

Einbauort Anbauten
Menge: 2,000 Stk

**07.3.10 Regenrohrablauf**
Regenrohrablauf mit quadratischer Reinigungsöffnung DN 100 aus Gusseisen, mit Anstrich, für Anschluss an die Regenfallrohre, mit Schmutzsieb aus PVC für Einbau ins Erdreich, inkl. der notwendigen Kleinteile einbauen und fachgerecht anschliessen

Einbauort: Fallrohr Bestandsdach und Anbauten
Menge: 6,000 Stk

**07.3.11 Rinnenhalter**
Rinnenhalter im Abstand von ca. 80- 90 cm auf der Traufbohle anbringen, inkl. aller Befestigungsmittel.

Einbauort: Bestandsdach
Menge: 54,000 m

**07.3.12 Zinkdachrinne**
Zinkdachrinne, halbrund, d= 100mm, inkl. Einhangblech, 5-teilig und Rinnenendstücken.
Einbauort: Bestandsdach
Menge: 60,000 m

**07.3.13 Zink-Dehnungselement**
Zink-Dehnungselement geliefert und montiert.
Nenngröße 6-teilig
Menge: 2,000 Stk

**07.3.14 Rinnenabläufe**
Rinnenabläufe (Einhangstutzen) und Adapterstücke (statt Ablaufbogen), ohne Ausladung, inkl. der notwendigen Kleinteile fachgerecht montieren,

Einbauort: Entwässerung Bestandsdach
Menge: 8,000 Stk

**07.3.15 Fallrohr, rund, Titan-Zinkblech, DN100**
Fallrohr, rund, für Dachentwässerungsanlagen,
Dachrinnen etc., mit Rinneneinlaufstutzen, inkl. der Rohrschellen mit doppeltem Scharnier, sowie aller Zubehör- und Befestigungsteile.

Befestigungsuntergrund: WDVS auf Mauerwerk
Material: Titan-Zinkblech
Blechdicke: 0,70 mm
Nenngröße: DN 100
Nahtausführung: Klasse X
Anschluss Einlauf: an Ablaufverbindung, DN100
unten: an Standrohr DN 100.

4 Stück

Einbauort Bestandsgebäude
Menge: 12,000 m
Zeitansatz: 0,27

#### Gliederung 07.4 Dach sonstiges

**07.4.1 Dachdurchführung PV-Anlage**
In das vorhandene rote Trapezblechdach sollen Durchführungen nachträglich eingebaut werden;
Liefern und fachgerecht montieren der Dachdurchführung mit allen Befesetigungsmitteln nach Herstellerangaben.

Solardurchführung
Material: Propylen (PP), UV-stabilisiert
Farbe: rot (RAL 8004)
Befestigung: mit Schrauben (4,8#8202;x#8202;35#8202;mm)
Einbauort: Bestandsdach
Menge: 3,000 Stk

**07.4.2 Dachdurchführung DN 100**
In das vorhandene rote Trapezblechdach sollen Durchführungen nachträglich eingebaut werden;
Liefern und fachgerecht montieren der Dachdurchführung mit allen Befestigungsmitteln nach Herstellerangaben.

Dachdurchführung für Abluft und Entlüftung (DN 100)
Material: Gefertigt aus hochwertigem EPDM,
Temperaturbeständig bis 100deg;C,
UV-, Ozon- und witterungsbeständig
Durchmesser: D3 (6 - 146mm)
Farbe: rot
Befestigung: mit Schrauben (4,8#8202;x#8202;35#8202;mm)
Einbauort: Bestandsdach
Menge: 4,000 Stk

**07.4.3 Alternativ: Universalhaube**
In das vorhandene rote Trapezblechdach sollen Durchführungen nachträglich eingebaut werden;
Liefern und fachgerecht montieren der Dachdurchführung mit allen Befestigungsmitteln nach Herstellerangaben.

Universal Lüfterhaube aus verzinktem Stahl mit Klebemanschette
Größe: für Durchmesser bis 125mm, 30cm hoch
Manschette: 50 x 56cm
Farbe: rot (RAL 8004)
Befestigung: Verklebung
Einbauort: Bestandsdach
Menge: 1,000 Stk

**07.4.4 Strangentlüfter, DN 100**
Strangentlüfter zum oberen Abschluss von Fallleitungen und Lüftungsleitungen (DN 100 / 125) bei Flachdächern mit Dachabdichtungen aller Konstruktionsarten.
Zum direkten Anschluss an die Flächenabdichtung mittels vormontiertem Anschlusskragen aus dem Material und Farbe der Dachbahn, als ein- oder zweiteiliges System mit wärmegedämmter Durchgangshülse zum Anschluss an die Dampfsperre, einschl. exzentrischere Reduzierung, falls notwendig.
Dicke der Wärmedämmung: 100 - 270 mm

liefern, fachgerecht einbauen und nach Herstellervorschrift an die Dachabdichtung anschließen.

Erzeugnis: alwitra Strangentlüfter SL
alwitra Anschlusskragen
alwitra Reduzierung
abnehmbare Lüfterhaube mit Wetterschutzhaube

Einbauort: Anbau rechts

.......................................................
angebotenes Fabrikat (vom Bieter einztutragen)
Menge: 2,000 Stk

### Titel 08 Estricharbeiten

#### Gliederung 08.1 Vorbereitende Arbeiten

**08.1.1 Untergrund fräsen**
Unebenheiten des Untergrundes im erforderlichen Ausmaß fräsen, bis zu 15mm Höhe, anfallende Stoffe sammeln, inkl. Entsorgung.
Untergrund: FR-Rippendecke

Der Nachweis erfolgt durch AN in Absprache mit der Bauleitung vor Ausführung der Arbeiten!
Menge: 296,000 m²
Zeitansatz: 0,04

**08.1.2 Untergrund schleifen, bürsten, absaugen**
Untergrund zur Haftungsverbesserung im erforderlichen Ausmaß Unebenheiten des Untergrundes Schleifen, inkl. Bürsten und Absaugen;
Anfallende Stoffe sammeln, inkl. Entsorgung.
Untergrund: FR-Rippendecke

Der Nachweis erfolgt durch AN in Absprache mit der Bauleitung vor Ausführung der Arbeiten!
Menge: 296,000 m²
Zeitansatz: 0,04

**08.1.3 Vorbehandelten Unterboden, Grundieren und Spachteln bis 10mm**
Untergrund der Vorposition:
grundieren und spachteln als Ausgleichsspachtelung aus selbstnivellierendem Fließspachtel o.ä.,
Schichtdicke bis 10mm
als Vorarbeit zum Auslegen einer Trittschalldämmung

Der Nachweis erfolgt durch AN in Absprache mit der Bauleitung vor Ausführung der Arbeiten!
Menge: 296,000 m²

**08.1.4 zusätzliches Spachteln, über 10mm**
Zusätzliches Spachteln mit Nivellierspachtelmasse über die Stärke der Vorposition hinaus und im zweiten Arbeitsgang, weitere 10mm

Der Nachweis erfolgt durch AN in Absprache mit der Bauleitung vor Ausführung der Arbeiten!
Menge: 50,000 m²

#### Gliederung 08.2 Estricharbeiten

**08.2.1 Trittschalldämmung, d=10 mm,**
Standard Holzfaserplatte nach DIN EN 13986
Holzfaserdämmplatte, liefern und nach den jeweiligen Regelwerken und Herstellerangaben, einschließlich aller Materialien und Befestigungsmittel, montieren.
Herstellung im Nassverfahren
Stärke: 10mm
Rohdichte: 230 kg/m³
Wärmeleitfähigkeit: 0,050 W/(m*K)
Druckfestigkeit: 100 kpa
mit Randdämmstreifen und Trennlage fachgerecht verlegen
Menge: 296,000 m²

**08.2.2 RETANOL® XTHINN NEATHERM als Heizestrich (FBH)**
Liefern und fachgerechtes Verlegen von einem schwimmenden RETANOL® XTHINN NEATHERM Estrich auf Fußbodenheizung der Bauart A, gem. DIN 18560-2 oder auf Noppenplatte. Geeignet zur Aufnahme von elastischen-, textilen-, keramischen- Belägen, Naturstein oder Beschichtungen.
Fabrikat: RETANOL® XTHINN NEATHERM
Der Einbau hat gemäß Herstellervorschrift der PCT Performance Chemicals GmbH zu erfolgen. Der Estrich ist sorgfältig zu Verdichten sowie in richtiger Höhenlage ebenflächig nach den Anforderungen gemäß DIN 18202 Tab. 3, Zeile 3, einzubauen. Inklusive Oberfläche abreiben und glätten.
Güte CT-C40-F6
Estrichnenndicke d= 40 mm
Rohrüberdeckung min. d= 20 mm
Flächenlast/Nutzlast 2 KN/m²
Belegreife nach dem 6. Tag nach dem Einbau,
Begehbar nach 24 Stunden nach dem Einbau,
Belastbar nach 48 Stunden nach dem Einbau, im Rahmen des üblichen Baustellenverkehrs
FBH-Aufheizung nach 24 Stunden nach dem Einbau, siehe PCT- Aufheizprotokoll Schwindklasse SW2 Energieeffizienzklasse EK3 Oberflächenfestigkeit ge; 1,5N/m²
Die CM-Freigabemessung inkl. Gewährleistung für den Prüfpunkt Restfeuchte wird durch die PCT Performance Chemicals GmbH ausgeführt.
Die Qualitätsbestätigung durch Prüfzeugnisse wie der Druck- und Biegezugfestigkeit, die Garantieerklärungen etc. sind dem Auftraggeber durch Übergabe des von der PCT Performance Chemicals GmbH erstellten bdquo;Fußbodenpassesldquo; nachzuweisen.

Einbauort: Erdgeschoss
.......................................................
angebotenes Fabrikat (vom Bieter einztutragen)
Menge: 296,000 m²

**08.2.3 Estrich Mehrstärken 10mm**
Mehrstärke zum beschriebenen Estrich,
pro 10mm Mehsträrke
Menge: 1,000 m²

**08.2.4 Scheinfuge schneiden und füllen, Estrich**
Ausbildung von Estrichdehnfugen in Türbereichen und Flächen >40m2. Lage gemäß Planung bzw. in Abstimmung mit der Bauleitung. Scheinfuge im frischen Estrich herstellen mit geigeneter Trennplatte und nach Belegreife des Estrichs mit Fugendichtmasse aus Kunstharz kraftschlüssig füllen.

Fugentiefe:  1/3 der Estrichdicke
Fugenbreite:  5 mm
Dicke Estrich:  bis 50 mm
Menge: 25,000 m
Zeitansatz: 0,10

**08.2.5 Epoxidharz**
Bedarfsposition: Nachweis erfolgt durch den AN

Verarbeitung von Epoxidharz, auf besondere Anweisung der Bauleitung.
Menge: 1,000 m²

**08.2.6 Zulage Verklammern**
Zulage zur Vorposition:
Verklammern des neuen Zementestrichs um eine kraftschlüssige Verbindung herzustellen.
Verklammern mit Edelstahlklammern und Epoxidharzverguss.
Menge: 1,000 m

**08.2.7 Estrich Abschlusswinkel**
Abschlußwinkel Boden (Estrichwinkel) aus Pappe 5 mm, im Bereich von Öffnungen, nach Angabe Bauleitung, liefern und befestigen.
Menge: 1,000 m

### Titel 09 Stundenlohnarbeiten

*Hinweis: Stundenlohnarbeiten - Vorbemerkungen*
Stundenlohnarbeiten werden nur vergütet, wenn sie als
solche vor ihrem Beginn ausdrücklich vereinbart worden
sind.
Sie sind dem Auftraggeber/ Bauleitung vor Beginn der
Ausführung anzuzeigen.
Stundenlohnnachweise (Stundenlohnzettel) sind
werktäglich zu erfassen und alsbald nach Abschluss der
Stundenlohnarbeiten, längstens jedoch in wochenweisen
Abständen schriftlich einzureichen.

**09.1 Stundenlohn Facharbeiter**
Bedarfsposition: Stundenlohn Facharbeiter
Stundenlohnarbeiten für nicht in den Einzelpositionenen enthaltene Leistungen. Ausführung nur auf ausdrückliche Anweisung der Bauleitung.
Menge: 50,000 Std

**09.2 Stundenlohn Bauhelfer**
Bedarfsposition: Stundenlohn Bauhelfer
Stundenlohnarbeiten für nicht in den Einzelpositionenen enthaltene Leistungen. Ausführung nur auf ausdrückliche Anweisung der Bauleitung.
Menge: 50,000 Std
